# Point d'interconnexion

- Propriété du fichier: CYPE INGENIEROS, S.A.
- Format: FIEBDC-3/2002
- Zone géographique: Algérie
- Devise: DZD
- Coûts indirects: 3.00 %
- Frais généraux: 13.00 %
- Bénéfice: 6.00 %
- TVA: 19.00 %

## T Équipements techniques

### TT Installations de télécommunication

#### TTH Réseaux de câbles de cuivre

**TTH010** U Point d'interconnexion.
Point d'interconnexion de câbles de paires torsadées, pour réseau de distribution de 50 paires, constitué d'un registre principal métallique de 450x450x120 mm pourvu de 13 connecteurs type RJ-45 et 1 panneau avec capacité pour 24 connecteurs. Comprend les accessoires de fixation.
Inclut: Mise en place et fixation de l'armoire. Mise en place du panneau. Mise en place des connecteurs. Connexion et contrôle de son bon fonctionnement.
Critère pour le métré: Nombre d'unités prévues, selon documentation graphique du Projet.
Critère pour le mémoire: On mesurera le nombre d'unités réellement exécutées selon les spécifications du Projet.

| Code | U | Désignation | Quantité | Prix | Montant |
|---|---|---|---|---|---|
| mt40mtm040a | U | Armoire en tôle d'acier, de 450x450x120 mm, avec plaque de montage en bois ignifuge et hydrofuge et porte avec serrure. (matériau) | 1.000 | 25846.87 | 25846.87 |
| mt40dpt140 | U | Connecteur type RJ-45 avec 8 contacts, catégorie 6. (matériau) | 13.000 | 303.22 | 3941.86 |
| mt40ipt050b | U | Panneau de 1 unité de hauteur, de tôle électrozinguée, avec capacité pour 24 connecteurs type RJ-45, y compris les accessoires de fixation. (matériau) | 1.000 | 1701.29 | 1701.29 |
| mo001 | h | Compagnon professionnel III/CP2 installateur en télécommunications. (main-d'œuvre) | 3.547 | 717.33 | 2544.37 |
| % | % | Frais de chantier des unités d'ouvrage | 2 % | 34034.39 | 680.69 |
|  |  | Coûts directs |  |  | 34715.08 |
