# Grille pour intérieurs

- Propriété du fichier: CYPE INGENIEROS, S.A.
- Format: FIEBDC-3/2002
- Zone géographique: Algérie
- Devise: DZD
- Coûts indirects: 3.00 %
- Frais généraux: 13.00 %
- Bénéfice: 6.00 %
- TVA: 19.00 %

## T Équipements techniques

### TV Climatisation et ventilation

#### TVM Ventilation mécanique pour logements

**TVM060** U Grille pour intérieurs.
Grille en plastique, avec lames horizontales fixes, sortie d'air perpendiculaire à la grille, couleur blanche RAL 9010, pour conduit d'admission ou d'extraction, de 125 mm de diamètre. Comprend les éléments de fixation.
Inclut: Implantation. Mise en place et fixation.
Critère pour le métré: Nombre d'unités prévues, selon documentation graphique du Projet.
Critère pour le mémoire: On mesurera le nombre d'unités réellement exécutées selon les spécifications du Projet.

| Code | U | Désignation | Quantité | Prix | Montant |
|---|---|---|---|---|---|
| mt42sva140a | U | Grille en plastique, avec lames horizontales fixes, sortie d'air perpendiculaire à la grille, couleur blanche RAL 9010, pour conduit d'admission ou d'extraction, de 125 mm de diamètre, avec éléments de fixation. (matériau) | 1.000 | 3425.70 | 3425.70 |
| mo011 | h | Compagnon professionnel III/CP2 monteur. (main-d'œuvre) | 0.184 | 717.33 | 131.99 |
| mo080 | h | Ouvrier professionnel II/OP monteur. (main-d'œuvre) | 0.184 | 521.84 | 96.02 |
| % | % | Frais de chantier des unités d'ouvrage | 2 % | 3653.71 | 73.07 |
|  |  | Coûts directs |  |  | 3726.78 |
