# Ventilateur en ligne

- Propriété du fichier: CYPE INGENIEROS, S.A.
- Format: FIEBDC-3/2002
- Zone géographique: Algérie
- Devise: DZD
- Coûts indirects: 3.00 %
- Frais généraux: 13.00 %
- Bénéfice: 6.00 %
- TVA: 19.00 %

## T Équipements techniques

### TV Climatisation et ventilation

#### TVM Ventilation mécanique pour logements

**TVM190** U Ventilateur en ligne.
Ventilateur hélicocentrifuge à profil bas, de deux vitesses, puissance maximale de 24 W, débit maximum de 240 m³/h, de 176 mm de diamètre et 303 mm de longueur, niveau de pression sonore de 31 dBA, pour conduits de 100 mm de diamètre, constitué de corps de polypropylène, hélice d'ABS, boîte à bornes et moteur pour alimentation monophasée à 230 V et 50 Hz de fréquence.
Inclut: Implantation. Mise en place. Connexion et contrôle de son bon fonctionnement.
Critère pour le métré: Nombre d'unités prévues, selon documentation graphique du Projet.
Critère pour le mémoire: On mesurera le nombre d'unités réellement exécutées selon les spécifications du Projet.

| Code | U | Désignation | Quantité | Prix | Montant |
|---|---|---|---|---|---|
| mt42vsp030b | U | Ventilateur hélicocentrifuge à profil bas, de deux vitesses, puissance maximale de 24 W, débit maximum de 240 m³/h, de 176 mm de diamètre et 303 mm de longueur, niveau de pression sonore de 31 dBA, pour conduits de 100 mm de diamètre, constitué de corps de polypropylène, hélice d'ABS, boîte à bornes et moteur pour alimentation monophasée à 230 V et 50 Hz de fréquence. (matériau) | 1.000 | 33810.48 | 33810.48 |
| mo005 | h | Compagnon professionnel III/CP2 installateur de climatisation. (main-d'œuvre) | 0.246 | 719.99 | 177.12 |
| mo104 | h | Ouvrier professionnel II/OP installateur de climatisation. (main-d'œuvre) | 0.246 | 522.78 | 128.60 |
| % | % | Frais de chantier des unités d'ouvrage | 2 % | 34116.20 | 682.32 |
|  |  | Coûts directs |  |  | 34798.52 |
