# Récupérateur d'air chaud stratifié

- Propriété du fichier: CYPE INGENIEROS, S.A.
- Format: FIEBDC-3/2002
- Zone géographique: Algérie
- Devise: DZD
- Coûts indirects: 3.00 %
- Frais généraux: 13.00 %
- Bénéfice: 6.00 %
- TVA: 19.00 %

## T Équipements techniques

### TV Climatisation et ventilation

#### TVO Unités terminales non autonomes de climatisation

**TVO170** U Récupérateur d'air chaud stratifié.
Récupérateur d'air chaud stratifié à projection verticale, avec boîte en tôle d'acier galvanisé, vernissée, de 688x688x488 mm, débit d'air 5500 m³/h, niveau sonore à 4 m 66 dBA, ventilateur hélicoïdal en aluminium avec moteur pour alimentation triphasée à 400 V, 4 pôles (1.400 tr/min), thermostat de régulation et contacteur triphasé avec protecteur thermique incorporé. Totalement monté, connecté et mis en marche par l'entreprise installatrice pour le contrôle de son bon fonctionnement.
Inclut: Implantation de l'unité. Mise en place et fixation de l'unité. Connecté aux réseaux de conduction d'eau et électrique. Mise en marche.
Critère pour le métré: Nombre d'unités prévues, selon documentation graphique du Projet.
Critère pour le mémoire: On mesurera le nombre d'unités réellement exécutées selon les spécifications du Projet.

| Code | U | Désignation | Quantité | Prix | Montant |
|---|---|---|---|---|---|
| mt42sab110qc | U | Récupérateur d'air chaud stratifié à projection verticale, avec boîte en tôle d'acier galvanisé, vernissée, de 688x688x488 mm, débit d'air 5500 m³/h, niveau sonore à 4 m 66 dBA, ventilateur hélicoïdal en aluminium avec moteur pour alimentation triphasée à 400 V, 4 pôles (1.400 tr/min), thermostat de régulation et contacteur triphasé avec protecteur thermique incorporé. (matériau) | 1.000 | 117868.61 | 117868.61 |
| mo005 | h | Compagnon professionnel III/CP2 installateur de climatisation. (main-d'œuvre) | 5.450 | 717.33 | 3909.45 |
| mo104 | h | Ouvrier professionnel II/OP installateur de climatisation. (main-d'œuvre) | 5.450 | 520.85 | 2838.63 |
| % | % | Frais de chantier des unités d'ouvrage | 2 % | 124616.69 | 2492.33 |
|  |  | Coûts directs |  |  | 127109.02 |
