# Générateur d'air chaud avec échangeur de chaleur à gaz, mural

- Propriété du fichier: CYPE INGENIEROS, S.A.
- Format: FIEBDC-3/2002
- Zone géographique: Algérie
- Devise: DZD
- Coûts indirects: 3.00 %
- Frais généraux: 13.00 %
- Bénéfice: 6.00 %
- TVA: 19.00 %

## T Équipements techniques

### TV Climatisation et ventilation

#### TVP PAC et roof-top

**TVP330** U Générateur d'air chaud avec échangeur de chaleur à gaz, mural.
Générateur d'air chaud avec échangeur de chaleur à gaz, avec deux échelons de puissance calorifique et débit à air fixe, pour installation murale, intérieure, puissance calorifique nominale 15 kW, rendement nominal 92%, puissance calorifique nominale utile 13,8 kW, débit d'air nominal 1250 m³/h, dimensions 610x560x860 mm, alimentation électrique monophasée à 230 V, poids 53 kg, avec chambre de combustion étanche et tirage forcé, allumeur électronique, contrôle de flamme par ionisation, échangeur de chaleur en acier inoxydable AISI 430, ventilateurs hélicoïdaux, allumeur électronique, équipement électronique de commande, de contrôle et de sécurité et carcasse en tôle d'acier peinte, avec isolation thermique. Ne comprend pas le conduit pour l'évacuation des produits de la combustion. Totalement monté, connecté et mis en marche par l'entreprise installatrice pour le contrôle de son bon fonctionnement.
Inclut: Implantation du générateur. Mise en place et fixation du générateur et de ses accessoires. Connecté aux réseaux de conduction d'eau, de gaz et électrique. Mise en marche.
Critère pour le métré: Nombre d'unités prévues, selon documentation graphique du Projet.
Critère pour le mémoire: On mesurera le nombre d'unités réellement exécutées selon les spécifications du Projet.

| Code | U | Désignation | Quantité | Prix | Montant |
|---|---|---|---|---|---|
| mt42tnc050h | U | Générateur d'air chaud avec échangeur de chaleur à gaz, avec deux échelons de puissance calorifique et débit à air fixe, pour installation murale, intérieure, puissance calorifique nominale 15 kW, rendement nominal 92%, puissance calorifique nominale utile 13,8 kW, débit d'air nominal 1250 m³/h, dimensions 610x560x860 mm, alimentation électrique monophasée à 230 V, poids 53 kg, avec chambre de combustion étanche et tirage forcé, allumeur électronique, contrôle de flamme par ionisation, échangeur de chaleur en acier inoxydable AISI 430, ventilateurs hélicoïdaux, allumeur électronique, équipement électronique de commande, de contrôle et de sécurité et carcasse en tôle d'acier peinte, avec isolation thermique. (matériau) | 1.000 | 425099.89 | 425099.89 |
| mo005 | h | Compagnon professionnel III/CP2 installateur de climatisation. (main-d'œuvre) | 0.684 | 717.33 | 490.65 |
| mo104 | h | Ouvrier professionnel II/OP installateur de climatisation. (main-d'œuvre) | 0.684 | 520.85 | 356.26 |
| % | % | Frais de chantier des unités d'ouvrage | 2 % | 425946.80 | 8518.94 |
|  |  | Coûts directs |  |  | 434465.74 |
