# Conduit d'extraction pour sortie des fumées, en acier inoxydable, pour cuisine

- Propriété du fichier: CYPE INGENIEROS, S.A.
- Format: FIEBDC-3/2002
- Zone géographique: Algérie
- Devise: DZD
- Coûts indirects: 3.00 %
- Frais généraux: 13.00 %
- Bénéfice: 6.00 %
- TVA: 19.00 %

## T Équipements techniques

### TV Climatisation et ventilation

#### TVV Ventilation additionnelle spécifique en cuisine pour logements

**TVV040** m Conduit d'extraction pour sortie des fumées, en acier inoxydable, pour cuisine.
Conduit d'extraction pour sortie des fumées, avec une arrivée par étage, pour cuisine, constitué de tube type shunt à paroi simple d'acier inoxydable AISI 304 avec bague d'étanchéité, de 200 mm de diamètre intérieur et 0,4 mm d'épaisseur. Comprend les accessoires et le matériel auxiliaire pour le montage et la fixation à l'ouvrage.
Inclut: Implantation du parcours du conduit et de la situation des éléments de fixation. Présentation des tuyaux et des accessoires. Fixation du matériel auxiliaire pour le montage et la fixation à l'ouvrage. Montage, connexion et contrôle de son bon fonctionnement.
Critère pour le métré: Longueur mesurée selon documentation graphique du Projet.
Critère pour le mémoire: On mesurera la longueur réellement exécutée selon les spécifications du Projet.

| Code | U | Désignation | Quantité | Prix | Montant |
|---|---|---|---|---|---|
| mt42din061a | U | Matériel auxiliaire pour le montage et la fixation à l'ouvrage des tubes à paroi simple d'acier inoxydable AISI 304 avec bague d'étanchéité, de 200 mm de diamètre intérieur. (matériau) | 1.000 | 916.70 | 916.70 |
| mt42din060ap | m | Tube type shunt à paroi simple d'acier inoxydable AISI 304 avec bague d'étanchéité, de 200 mm de diamètre intérieur et 0,4 mm d'épaisseur, avec le prix augmenté de 75% pour cause d'accessoires. (matériau) | 1.000 | 26737.10 | 26737.10 |
| op00ato010 |  | Tournevis. | 1.000 | 0.00 | 0.00 |
| op00mar010 |  | Marteau. | 1.000 | 0.00 | 0.00 |
| op00tal010 |  | Perceuse. | 1.000 | 0.00 | 0.00 |
| mo013 | h | Compagnon professionnel III/CP2 monteur de conduits métalliques. (main-d'œuvre) | 0.516 | 751.66 | 387.86 |
| mo084 | h | Ouvrier professionnel II/OP monteur de conduits métalliques. (main-d'œuvre) | 0.479 | 546.70 | 261.87 |
| % | % | Frais de chantier des unités d'ouvrage | 2 % | 28303.53 | 566.07 |
|  |  | Coûts directs |  |  | 28869.60 |
