# Regard en béton massif, coulé "in situ"

- Propriété du fichier: CYPE Ingenieros S.A.
- Format: FIEBDC-3/2016
- Logiciel: Générateur de prix de la construction. CYPE Ingenieros, S.A.
- Date: 25/06/2024
- Zone géographique: Algérie
- Devise: DZD
- Coûts indirects: 3 %
- Frais généraux: 13 %
- Bénéfice: 6 %
- TVA: 19 %

## A VRD et aménagements extérieurs

### AA Assainissement

#### AAB Regards

**AAB010** U Regard en béton massif, coulé "in situ".
Regard de passage enterré, en béton massif, coulé "in situ" BCN: CPJ-CEM II/A 32,5 ES - TP - B 35 - 15/25 - E: 5b - NA - P 18-305, de dimensions intérieures 50x50x50 cm, sur dallage en béton massif de 15 cm d'épaisseur, réalisation d'une pente minimale de 1,00% pour l'évacuation des eaux résiduelles et 0,50% pour l'évacuation des eaux pluviales, avec le même type de béton, fermé supérieurement avec couvercle préfabriqué en béton armé avec fermeture hermétique au passage des odeurs méphitiques. Comprend le moule réutilisable en tôle métallique amortissable en 20 utilisations et les pièces en PVC pour unions, coupées longitudinalement.
Critère d'évaluation économique: Le prix ne comprend ni l'excavation ni le remblai de l'arrière.
Inclut: Implantation. Coulage et compactage du béton pour la réalisation du dallage. Mise en place du moule réutilisable. Coulage et compactage du béton pour former le regard. Retrait du moule. Connexion des collecteurs au regard. Bétonnage d'une forme de pentes. Mise en place du couvercle et des accessoires. Contrôle de son bon fonctionnement.
Critère pour le métré: Nombre d'unités prévues, selon documentation graphique du Projet.
Critère pour le mémoire: On mesurera le nombre d'unités réellement exécutées selon les spécifications du Projet.

| Code | U | Désignation | Quantité | Prix | Montant |
|---|---|---|---|---|---|
| mt10hmf040tjnf | m³ | Béton non armé prêt à l'emploi BCN: CPJ-CEM II/A 32,5 ES - TP - B 35 - 15/25 - E: 5b - NA - P 18-305. (matériau) | 0.265 | 16924.52 | 4484.998 |
| mt11var110 | U | Ensemble de pièces en PVC pour réaliser les cours correspondants dans le fond du regard de branchement. (matériau) | 1 | 712.71 | 712.710 |
| mt08epr030b | U | Moule réutilisable pour la réalisation de regards de section carrée de 50x50x50 cm, de tôle métallique, y compris accessoires de montage. (matériau) | 0.05 | 28874.12 | 1443.706 |
| mt11arf010a | U | Couvercle en béton armé préfabriqué, 50x50x5 cm. (matériau) | 1 | 1197.83 | 1197.830 |
| mo020 | h | Compagnon professionnel III/CP2 construction. (main-d'œuvre) | 1.212 | 698.09 | 846.085 |
| mo113 | h | Ouvrier d'exécution I/OE1 construction. (main-d'œuvre) | 0.875 | 502.77 | 439.924 |
| % | % | Frais de chantier des unités d'ouvrage | 2 % | 9125.253 | 182.505 |
|  |  | Coûts directs |  |  | 9307.758 |

Déchets:
- pose: mt10hmf040tjnf Béton non armé prêt à l'emploi BCN: CPJ-CEM II/A 32,5 ES - TP - B 35 - 15/25 - E: 5b - NA - P 18-305; facteur de déchet 0.00104842
- pose: mt08epr030b; facteur de déchet 1

## Ressources

**mt10hmf040tjnf** m³ Béton non armé prêt à l'emploi BCN: CPJ-CEM II/A 32,5 ES - TP - B 35 - 15/25 - E: 5b - NA - P 18-305
Données techniques: Coût énergétique 2208.000 MJ; Émission de CO2 253.000 kg; Code CED 17 01 01; Masse de l'élément 2300 kg; Volume 1.533333 m3

**mt08epr030b** U Moule réutilisable pour la réalisation de regards de section carrée de 50x50x50 cm
Données techniques: Coût énergétique 393.200 MJ; Émission de CO2 20.400 kg; Code CED 17 04 05; Masse de l'élément 40 kg; Volume 0.019048 m3
