# Regard de visite préfabriqué en PVC annelé

- Propriété du fichier: CYPE Ingenieros S.A.
- Format: FIEBDC-3/2016
- Logiciel: Générateur de prix de la construction. CYPE Ingenieros, S.A.
- Date: 25/06/2024
- Zone géographique: Algérie
- Devise: DZD
- Coûts indirects: 3 %
- Frais généraux: 13 %
- Bénéfice: 6 %
- TVA: 19 %

## A VRD et aménagements extérieurs

### AA Assainissement

#### AAB Regards

**AAB080** U Regard de visite préfabriqué en PVC annelé.
Réalisation d'un regard de visite avec échelle à diamètre nominal 1000 mm et hauteur nominale 3 m, pour collecteur de 160 mm de diamètre, totalement étanche selon NF EN 476, composé de corps en PVC à double paroi, celle extérieure annelée et celle intérieur lisse, couleur tuile RAL 8023, rigidité annulaire nominale 8 kN/m², avec les pattes installées, plein (sans trous préfabriqués, de sorte que les arrivées et les raccords du collecteur sont perforés et fabriqués in situ), et cône réducteur en polyéthylène haute densité, de 600 mm de diamètre nominal dans la bouche, à placer sur le corps du puits, sur dalle de 30 cm d'épaisseur en béton armé BCN: CPJ-CEM II/A 32,5 ES - TP - B 30 - 15/25 - E: 5b - BA - P 18-305, encastrement du corps du collecteur 10 cm dans la dalle, légèrement armée avec un treillis soudé 150x300 mm et Ø 8,0-7,0 mm en acier FE E 500, et dalle autour de la bouche du cône de 150x150 cm et 20 cm d'épaisseur en béton massif BCN: CPJ-CEM II/A 32,5 ES - TP - B 35 - 15/25 - E: 5b - NA - P 18-305; avec fermeture de couvercle circulaire avec blocage et cadre en fonte classe D-400 selon NF EN 124, installé dans revêtement de rues, y compris celles piétonnes, ou zones de stationnement pour tout type de véhicules.
Critère d'évaluation économique: Le prix comprend les équipements, la machinerie et les matériels nécessaires pour le déplacement et la disposition des éléments sur chantier, mais il ne comprend ni l'excavation ni le remblai de l'arrière.
Inclut: Implantation. Mise en place du treillis soudé pour le dallage. Coulage et compactage du béton pour la réalisation du dallage. Montage. Exécution des trous pour la connexion des collecteurs au regard. Connexion des collecteurs au regard. Coulage et compactage du béton pour la réalisation de la dalle autour de la bouche du cône. Mise en place d'un cadre, d'un tampon et d'accessoires. Contrôle de son bon fonctionnement.
Critère pour le métré: Nombre d'unités prévues, selon documentation graphique du Projet.
Critère pour le mémoire: On mesurera le nombre d'unités réellement exécutées selon les spécifications du Projet.

| Code | U | Désignation | Quantité | Prix | Montant |
|---|---|---|---|---|---|
| mt10haf040tjhi | m³ | Béton prêt à l'emploi BCN: CPJ-CEM II/A 32,5 ES - TP - B 30 - 15/25 - E: 5b - BA - P 18-305. (matériau) | 0.53 | 15879.31 | 8416.034 |
| mt07ame100ggh | m² | Treillis soudé 150x300 mm, fils porteurs de 8 mm de diamètre et fils de répartition de 7 mm de diamètre, en acier Fe E 500. (matériau) | 1.767 | 504.95 | 892.247 |
| mt11ade040ad | U | Regard de visite avec échelle à diamètre nominal 1000 mm et hauteur nominale 3 m, pour collecteur de 160 mm de diamètre, totalement étanche selon NF EN 476, composé de corps en PVC à double paroi, celle extérieure annelée et celle intérieur lisse, couleur tuile RAL 8023, rigidité annulaire nominale 8 kN/m², avec les pattes installées, plein (sans trous préfabriqués, de sorte que les arrivées et les raccords du collecteur sont perforés et fabriqués in situ), et cône réducteur en polyéthylène haute densité, de 600 mm de diamètre nominal dans la bouche, à placer sur le corps du puits. (matériau) | 1 | 136266.94 | 136266.940 |
| mt10hmf040tjnf | m³ | Béton non armé prêt à l'emploi BCN: CPJ-CEM II/A 32,5 ES - TP - B 35 - 15/25 - E: 5b - NA - P 18-305. (matériau) | 0.293 | 16924.52 | 4958.884 |
| mt46tpr010q | U | Couvercle circulaire avec blocage via trois languettes et cadre en fonte ductile de 850 mm de diamètre extérieur et 100 mm de hauteur, passage libre de 600 mm, pour puits, classe D-400 selon NF EN 124. Couvercle revêtu d'une peinture bitumineuse et un cadre pourvu d'un joint d'insonorisation en polyéthylène et d'un dispositif antivol. (matériau) | 1 | 13674.8 | 13674.800 |
| mq04cag010a | h | Camion grue jusqu'à 6 t de charge maximale. (matériel) | 0.278 | 5345.92 | 1486.166 |
| mo041 | h | Compagnon professionnel III/CP2 VRD espaces publics. (main-d'œuvre) | 2.306 | 698.09 | 1609.796 |
| mo087 | h | Ouvrier professionnel II/OP VRD espaces publics. (main-d'œuvre) | 2.429 | 521.84 | 1267.549 |
| % | % | Frais de chantier des unités d'ouvrage | 2 % | 168572.416 | 3371.448 |
|  |  | Coûts directs |  |  | 171943.864 |

Déchets:
- pose: mt10haf040tjhi Béton prêt à l'emploi BCN: CPJ-CEM II/A 32,5 ES - TP - B 30 - 15/25 - E: 5b - BA - P 18-305; facteur de déchet 0.00111874
- pose: mt07ame100ggh; facteur de déchet 0.0192871
- pose: mt11ade040ad; facteur de déchet 0.04
- pose: mt10hmf040tjnf Béton non armé prêt à l'emploi BCN: CPJ-CEM II/A 32,5 ES - TP - B 35 - 15/25 - E: 5b - NA - P 18-305; facteur de déchet 0.00104842

## Ressources

**mt10haf040tjhi** m³ Béton prêt à l'emploi BCN: CPJ-CEM II/A 32,5 ES - TP - B 30 - 15/25 - E: 5b - BA - P 18-305
Données techniques: Coût énergétique 2208.000 MJ; Émission de CO2 253.000 kg; Code CED 17 01 01; Masse de l'élément 2300 kg; Volume 1.533333 m3

**mt07ame100ggh** m² Treillis soudé 150x300 mm
Données techniques: Coût énergétique 34.926 MJ; Émission de CO2 1.812 kg; Code CED 17 04 05; Masse de l'élément 3.553 kg; Volume 0.001692 m3

**mt11ade040ad** U Regard de visite avec échelle à diamètre nominal 1000 mm et hauteur nominale 3 m
Données techniques: Coût énergétique 16664.120 MJ; Émission de CO2 395.920 kg; Code CED 17 02 03; Masse de l'élément 219 kg; Volume 0.365 m3
Déchets:
- emballage: re150104 Emballages métalliques. (composant de déchet); quantité 0.018 kg; Code CED 15 01 04; Masse de l'élément 1 kg; Volume 0.001667 m3
- emballage: re170201 Bois. (composant de déchet); quantité 0.335 kg; Code CED 17 02 01; Masse de l'élément 1 kg; Volume 0.000909 m3
- emballage: re170203 Plastique. (composant de déchet); quantité 0.03 kg; Code CED 17 02 03; Masse de l'élément 1 kg; Volume 0.001667 m3

**mt10hmf040tjnf** m³ Béton non armé prêt à l'emploi BCN: CPJ-CEM II/A 32,5 ES - TP - B 35 - 15/25 - E: 5b - NA - P 18-305
Données techniques: Coût énergétique 2208.000 MJ; Émission de CO2 253.000 kg; Code CED 17 01 01; Masse de l'élément 2300 kg; Volume 1.533333 m3

**mt46tpr010q** U Couvercle circulaire avec blocage via trois languettes et cadre en fonte ductile de 850 mm de diamètre extérieur et 100
Données techniques: Coût énergétique 1381.150 MJ; Émission de CO2 86.132 kg
Déchets:
- emballage: re150101 Emballages en papier et en carton. (composant de déchet); quantité 0.074 kg; Code CED 15 01 01; Masse de l'élément 1 kg; Volume 0.001333 m3
