# Séparateur de graisses en polyester renforcé de fibre de verre (PRFV)

- Propriété du fichier: CYPE Ingenieros S.A.
- Format: FIEBDC-3/2016
- Logiciel: Générateur de prix de la construction. CYPE Ingenieros, S.A.
- Date: 25/06/2024
- Zone géographique: Algérie
- Devise: DZD
- Coûts indirects: 3 %
- Frais généraux: 13 %
- Bénéfice: 6 %
- TVA: 19 %

## A VRD et aménagements extérieurs

### AA Assainissement

#### AAL Traitement des eaux usées: éléments complémentaires

**AAL030** U Séparateur de graisses en polyester renforcé de fibre de verre (PRFV).
Séparateur de graisses en polyester renforcé de fibre de verre (PRFV), rectangulaire, de 2250 litres, de 10 litres/s de débit maximal d'eaux grises, avec bouche d'accès, bouche d'entrée et bouche de sortie de 160 mm de diamètre.
Inclut: Implantation. Mise en place. Connexion et contrôle de son bon fonctionnement.
Critère pour le métré: Nombre d'unités prévues, selon documentation graphique du Projet.
Critère pour le mémoire: On mesurera le nombre d'unités réellement exécutées selon les spécifications du Projet.

| Code | U | Désignation | Quantité | Prix | Montant |
|---|---|---|---|---|---|
| mt46fgp120d | U | Séparateur de graisses en polyester renforcé de fibre de verre (PRFV), rectangulaire, de 2250 litres, de 10 litres/s de débit maximal d'eaux grises, avec bouche d'accès, bouche d'entrée et bouche de sortie de 160 mm de diamètre, selon NF EN 1825-1, pour prétraitement des eaux usées. (matériau) | 1 | 110706.39 | 110706.390 |
| mo008 | h | Compagnon professionnel III/CP2 plombier. (main-d'œuvre) | 2.547 | 717.33 | 1827.040 |
| mo107 | h | Ouvrier professionnel II/OP plombier. (main-d'œuvre) | 2.547 | 520.85 | 1326.605 |
| % | % | Frais de chantier des unités d'ouvrage | 2 % | 113860.035 | 2277.201 |
|  |  | Coûts directs |  |  | 116137.236 |

## Ressources

**mt46fgp120d** U Séparateur de graisses en polyester renforcé de fibre de verre (PRFV)
Données techniques: Coût énergétique 7171.755 MJ; Émission de CO2 322.646 kg
Déchets:
- emballage: re150101 Emballages en papier et en carton. (composant de déchet); quantité 1.584 kg; Code CED 15 01 01; Masse de l'élément 1 kg; Volume 0.001333 m3
