# Regard de prélèvement en polyester renforcé de fibre de verre (PRFV)

- Propriété du fichier: CYPE Ingenieros S.A.
- Format: FIEBDC-3/2016
- Logiciel: Générateur de prix de la construction. CYPE Ingenieros, S.A.
- Date: 16/06/2025
- Zone géographique: Algérie
- Devise: DZD
- Coûts indirects: 3 %
- Frais généraux: 13 %
- Bénéfice: 6 %
- TVA: 19 %

## A VRD et aménagements extérieurs

### AA Assainissement

#### AAL Traitement des eaux usées: éléments complémentaires

**AAL050** U Regard de prélèvement en polyester renforcé de fibre de verre (PRFV).
Regard de prélèvement en polyester renforcé de fibre de verre (PRFV), de 620 mm de diamètre et 1,02 m de hauteur, avec bouche d'entrée et bouche de sortie, de 315 mm de diamètre et couvercle.
Inclut: Implantation. Mise en place. Connexion et contrôle de son bon fonctionnement.
Critère pour le métré: Nombre d'unités prévues, selon documentation graphique du Projet.
Critère pour le mémoire: On mesurera le nombre d'unités réellement exécutées selon les spécifications du Projet.

| Code | U | Désignation | Quantité | Prix | Montant |
|---|---|---|---|---|---|
| mt46fmg010x | U | Regard de prélèvement en polyester renforcé de fibre de verre (PRFV), de 620 mm de diamètre et 1,02 m de hauteur, avec bouche d'entrée et bouche de sortie, de 315 mm de diamètre et couvercle. (matériau) | 1 | 64607.98 | 64607.980 |
| mo008 | h | Compagnon professionnel III/CP2 plombier. (main-d'œuvre) | 0.891 | 751.66 | 669.729 |
| mo107 | h | Ouvrier professionnel II/OP plombier. (main-d'œuvre) | 0.891 | 545.7 | 486.219 |
| % | % | Frais de chantier des unités d'ouvrage | 2 % | 65763.928 | 1315.279 |
|  |  | Coûts directs |  |  | 67079.207 |

## Ressources

**mt46fmg010x** U Regard de prélèvement en polyester renforcé de fibre de verre (PRFV)
Données techniques: Coût énergétique 342.622 MJ; Émission de CO2 16.589 kg
Déchets:
- emballage: re150101 Emballages en papier et en carton. (composant de déchet); quantité 1.498 kg; Code CED 15 01 01; Masse de l'élément 1 kg; Volume 0.001333 m3
