# Station d'épuration biologique

- Propriété du fichier: CYPE Ingenieros S.A.
- Format: FIEBDC-3/2016
- Logiciel: Générateur de prix de la construction. CYPE Ingenieros, S.A.
- Date: 17/09/2024
- Zone géographique: Algérie
- Devise: DZD
- Coûts indirects: 3 %
- Frais généraux: 13 %
- Bénéfice: 6 %
- TVA: 19 %

## A VRD et aménagements extérieurs

### AA Assainissement

#### AAS Traitement des eaux usées: stations d'épuration

**AAS010** U Station d'épuration biologique.
Station d'épuration biologique des eaux usées, technologie VFL, capacité pour 2 à 6 utilisateurs (H.E.), charge moyenne de matière organique contaminante (DBO5) de 0,36 kg/jour et débit maximum d'eau épurée de 810 litres/jour, équipée d'un réacteur biologique type AT et un compresseur. Totalement installée et en fonctionnement, sans inclure l'excavation, le nivellement ni le remblai de l'arrière.
Inclut: Implantation. Mise en place de la station d'épuration. Connecté aux réseaux de conduction d'eau, d'assainissement et électrique. Mise en marche.
Critère pour le métré: Nombre d'unités prévues, selon documentation graphique du Projet.
Critère pour le mémoire: On mesurera le nombre d'unités réellement exécutées selon les spécifications du Projet.

| Code | U | Désignation | Quantité | Prix | Montant |
|---|---|---|---|---|---|
| mt46edb010b | U | Station d'épuration biologique des eaux usées, technologie VFL, capacité pour 2 à 6 utilisateurs (H.E.), charge moyenne de matière organique contaminante (DBO5) de 0,36 kg/jour et débit maximum d'eau épurée de 810 litres/jour, équipée d'un réacteur biologique type AT et un compresseur, selon NF EN 12566-3. (matériau) | 1 | 455608.53 | 455608.530 |
| mo008 | h | Compagnon professionnel III/CP2 plombier. (main-d'œuvre) | 2.547 | 717.33 | 1827.040 |
| mo107 | h | Ouvrier professionnel II/OP plombier. (main-d'œuvre) | 2.547 | 520.85 | 1326.605 |
| mo003 | h | Compagnon professionnel III/CP2 électricien. (main-d'œuvre) | 2.547 | 717.33 | 1827.040 |
| mo102 | h | Ouvrier professionnel II/OP électricien. (main-d'œuvre) | 2.547 | 520.85 | 1326.605 |
| % | % | Frais de chantier des unités d'ouvrage | 2 % | 461915.820 | 9238.316 |
|  |  | Coûts directs |  |  | 471154.136 |

## Ressources

**mt46edb010b** U Station d'épuration biologique des eaux usées
Données techniques: Coût énergétique 19870.846 MJ; Émission de CO2 704.773 kg
Déchets:
- emballage: re150101 Emballages en papier et en carton. (composant de déchet); quantité 0.086 kg; Code CED 15 01 01; Masse de l'élément 1 kg; Volume 0.001333 m3
