# Équipement automatique de chlorage

- Propriété du fichier: CYPE Ingenieros S.A.
- Format: FIEBDC-3/2016
- Logiciel: Générateur de prix de la construction. CYPE Ingenieros, S.A.
- Date: 25/06/2024
- Zone géographique: Algérie
- Devise: DZD
- Coûts indirects: 3 %
- Frais généraux: 13 %
- Bénéfice: 6 %
- TVA: 19 %

## A VRD et aménagements extérieurs

### AB Bassins et équipements de piscine

#### ABE Équipements électriques

**ABE020** U Équipement automatique de chlorage.
Équipement automatique de chlorage et de sulfatage d'eau avec une pompe doseuse électronique. Comprend un régulateur de chlore et de PH, un réservoir de polyéthylène et des tuyaux de connexion.
Inclut: Mise en place et fixation de l'équipement. Mise en place et fixation des accessoires et des pièces spéciales. Vérification du fonctionnement correct de l'installation.
Critère pour le métré: Nombre d'unités prévues, selon documentation graphique du Projet.
Critère pour le mémoire: On mesurera le nombre d'unités réellement exécutées selon les spécifications du Projet.

| Code | U | Désignation | Quantité | Prix | Montant |
|---|---|---|---|---|---|
| mt47pec010 | U | Régulateur de chlore-pH. (matériau) | 1 | 263875.28 | 263875.280 |
| mt47pec020 | U | Pompe doseuse électronique de sulfate d'aluminium, y compris les accessoires. (matériau) | 1 | 126823.78 | 126823.780 |
| mt47pec030 | U | Réservoir de polyéthylène de 200 litres. (matériau) | 1 | 10486.28 | 10486.280 |
| mt47pec040 | U | Tubes, accessoires et produits complémentaires. (matériau) | 1 | 8117.54 | 8117.540 |
| mo008 | h | Compagnon professionnel III/CP2 plombier. (main-d'œuvre) | 2.3 | 717.33 | 1649.859 |
| mo107 | h | Ouvrier professionnel II/OP plombier. (main-d'œuvre) | 2.3 | 520.85 | 1197.955 |
| % | % | Frais de chantier des unités d'ouvrage | 2 % | 412150.694 | 8243.014 |
|  |  | Coûts directs |  |  | 420393.708 |

## Ressources

**mt47pec020** U Pompe doseuse électronique de sulfate d'aluminium, y compris les accessoires
Données techniques: Coût énergétique 0.860 MJ; Émission de CO2 1.354 kg
Déchets:
- emballage: re150101 Emballages en papier et en carton. (composant de déchet); quantité 1.593 kg; Code CED 15 01 01; Masse de l'élément 1 kg; Volume 0.001333 m3
