# Luminaire de lampadaire pour éclairage de zones piétonnes

- Propriété du fichier: CYPE Ingenieros S.A.
- Format: FIEBDC-3/2016
- Logiciel: Générateur de prix de la construction. CYPE Ingenieros, S.A.
- Date: 25/06/2024
- Zone géographique: Algérie
- Devise: DZD
- Coûts indirects: 3 %
- Frais généraux: 13 %
- Bénéfice: 6 %
- TVA: 19 %

## A VRD et aménagements extérieurs

### AE Éclairage extérieur

#### AEL Lampadaires

**AEL030** U Luminaire de lampadaire pour éclairage de zones piétonnes.
Luminaire en fonte d'aluminium, finition laquée de couleur grise, réglable, de 50 W, facteur de puissance supérieur à 0,95, de 530 mm de diamètre et 682 mm de hauteur, avec 24 LED SMD 5050, température de couleur 3000 K, indice de reproduction chromatique supérieure à 80, taux d'éblouissement unifié inférieur à 12, flux lumineux 6045 lumens, avec degrés de protection IP66 et IK10.
Inclut: Implantation. Montage, connexion et contrôle de son bon fonctionnement.
Critère pour le métré: Nombre d'unités prévues, selon documentation graphique du Projet.
Critère pour le mémoire: On mesurera le nombre d'unités réellement exécutées selon les spécifications du Projet.

| Code | U | Désignation | Quantité | Prix | Montant |
|---|---|---|---|---|---|
| mt34ena290oh | U | Luminaire en fonte d'aluminium, finition laquée de couleur grise, réglable, de 50 W, facteur de puissance supérieur à 0,95, de 530 mm de diamètre et 682 mm de hauteur, avec 24 LED SMD 5050, température de couleur 3000 K, indice de reproduction chromatique supérieure à 80, taux d'éblouissement unifié inférieur à 12, flux lumineux 6045 lumens, avec degrés de protection IP66 et IK10, à fixer sur un support de 59 mm de diamètre. (matériau) | 1 | 67364.81 | 67364.810 |
| mq07cce010a | h | Camion avec nacelle élévatrice à bras articulé de 16 m de hauteur maximale de travail et 260 kg de charge maximale. (matériel) | 0.811 | 2051.88 | 1664.075 |
| mo003 | h | Compagnon professionnel III/CP2 électricien. (main-d'œuvre) | 0.864 | 717.33 | 619.773 |
| mo102 | h | Ouvrier professionnel II/OP électricien. (main-d'œuvre) | 0.864 | 520.85 | 450.014 |
| % | % | Frais de chantier des unités d'ouvrage | 2 % | 70098.672 | 1401.973 |
|  |  | Coûts directs |  |  | 71500.645 |

## Ressources

**mt34ena290oh** U Luminaire en fonte d'aluminium
Données techniques: Coût énergétique 2443.797 MJ; Émission de CO2 147.610 kg
Déchets:
- emballage: re150101 Emballages en papier et en carton. (composant de déchet); quantité 0.35 kg; Code CED 15 01 01; Masse de l'élément 1 kg; Volume 0.001333 m3
