# Enduit du parement vertical

- Propriété du fichier: CYPE Ingenieros S.A.
- Format: FIEBDC-3/2016
- Logiciel: Générateur de prix de la construction. CYPE Ingenieros, S.A.
- Date: 25/06/2024
- Zone géographique: Algérie
- Devise: DZD
- Coûts indirects: 3 %
- Frais généraux: 13 %
- Bénéfice: 6 %
- TVA: 19 %

## A VRD et aménagements extérieurs

### AF Pistes sportives

#### AFE Enduits sur parements verticaux

**AFE010** m² Enduit du parement vertical.
Réalisation d'un revêtement continu de mortier de ciment, confectionné sur chantier, avec adjuvant hydrofuge, dosage 1:4, tiré à la règle tous les 2 m, de 20 mm d'épaisseur, appliqué sur un enduit préalable de 2 à 4 mm d'épaisseur avec un mortier de ciment (non compris dans ce prix) du parement vertical extérieur du terrain de pelote basque, finition repassée avec un ciment CEM II/A-P 32,5 avec des passages à la truelle jusqu'à obtenir une surface lisse. Comprend le nettoyage de la surface support, la maille de renfort, la réalisation des coins, les arêtes, les arrêts, les éléments spéciaux et les échafaudages.
Inclut: Nettoyage de la surface support. Humectage du parement à revêtir, en supprimant les bavures de mortier, de poussière, etc. Réalisation d'une couche préalable d'accroche. Réalisation avec du mortier des coins intérieurs et des arêtes. Mise en place des règles verticales aux extrémités et aux arêtes du parement. Tension d'un fil entre les règles. Mise en place des taquets avec du plâtre et réalisation des guides. Extension de la pâte entre les guides. Lissage du parement en passant une règle sur les guides. Finition de la surface. Séchage du mortier.
Critère pour le métré: Surface mesurée selon documentation graphique du Projet.
Critère pour le mémoire: On mesurera la surface réellement exécutée selon les spécifications du Projet.

| Code | U | Désignation | Quantité | Prix | Montant |
|---|---|---|---|---|---|
| mt09var010a | m² | Maille pour armer les mortiers. (matériau) | 1.1 | 87.16 | 95.876 |
| mt08aaa010a | m³ | Eau. (matériau) | 0.006 | 189.49 | 1.137 |
| mt01arg005a | t | Sable de carrière, pour mortier confectionné sur le chantier. (matériau) | 0.03 | 2006.95 | 60.209 |
| mt08cem000a | kg | Ciment gris en sacs. (matériau) | 7.6 | 13.77 | 104.652 |
| mt08adt010 | kg | Adjuvant hydrofuge pour imperméabilisation des mortiers ou des bétons. (matériau) | 0.152 | 151.59 | 23.042 |
| mt08cem020a | kg | Ciment Portland CEM II/A-P 32,5 R, en sacs, selon NF EN 197-1. (matériau) | 4 | 11.37 | 45.480 |
| mq06hor010 | h | Bétonnière électrique avec une capacité de gâchage de 160 l. (matériel) | 0.016 | 333.01 | 5.328 |
| mo041 | h | Compagnon professionnel III/CP2 VRD espaces publics. (main-d'œuvre) | 1.324 | 698.09 | 924.271 |
| mo087 | h | Ouvrier professionnel II/OP VRD espaces publics. (main-d'œuvre) | 0.864 | 521.84 | 450.870 |
| % | % | Frais de chantier des unités d'ouvrage | 2 % | 1710.865 | 34.217 |
|  |  | Coûts directs |  |  | 1745.082 |

Déchets:
- pose: mt09var010a Maille pour armer les mortiers; facteur de déchet 0.025
- pose: mt01arg005a Sable de carrière, pour mortier confectionné sur le chantier; facteur de déchet 0.00501329
- pose: mt08cem000a Ciment gris en sacs; facteur de déchet 0.00756
- pose: mt08adt010 Adjuvant hydrofuge pour imperméabilisation des mortiers ou des bétons; facteur de déchet 0.055
- pose: mt08cem020a Ciment Portland CEM II/A-P 32,5 R, en sacs, selon NF EN 197-1; facteur de déchet 0.0189

## Ressources

**mt09var010a** m² Maille pour armer les mortiers
Données techniques: Coût énergétique 11.796 MJ; Émission de CO2 0.612 kg; Code CED 17 04 05; Masse de l'élément 1.2 kg; Volume 0.000571 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt08cem020a** kg Ciment Portland CEM II/A-P 32,5 R, en sacs, selon NF EN 197-1
Données techniques: Coût énergétique 6.939 MJ; Émission de CO2 0.897 kg; Code CED 17 01 01; Masse de l'élément 1 kg; Volume 0.000667 m3
Déchets:
- emballage: re150101 Emballages en papier et en carton; quantité 0.009 kg
- emballage: re170203 Plastique; quantité 0.002 kg
