# Clôture en grille électrosoudée

- Propriété du fichier: CYPE Ingenieros S.A.
- Format: FIEBDC-3/2016
- Logiciel: Générateur de prix de la construction. CYPE Ingenieros, S.A.
- Date: 25/06/2024
- Zone géographique: Algérie
- Devise: DZD
- Coûts indirects: 3 %
- Frais généraux: 13 %
- Bénéfice: 6 %
- TVA: 19 %

## A VRD et aménagements extérieurs

### AL Clôtures et divisions

#### ALG Grilles et grillages métalliques

**ALG070** m Clôture en grille électrosoudée.
Clôture constituée de panneaux en grille électrosoudée avec platine d'acier galvanisé de 30x2 mm en quadrillage de 30x30 mm, avec châssis électrosoudé et poteaux de profilé creux en acier galvanisé, de section carrée 60x60x1,5 mm et 2 m de hauteur, séparés de 2,5 m entre eux et encastrés dans des dés de béton ou des murets en maçonnerie ou en béton. Comprend les accessoires pour la fixation des panneaux de grille électrosoudée aux poteaux métalliques.
Inclut: Implantation. Réalisation d'ouvertures pour la mise en place des poteaux. Mise en place des poteaux. Coulage du béton. Aplomb et alignement des poteaux. Mise en place des panneaux en grille.
Critère pour le métré: Longueur mesurée selon documentation graphique du Projet, en déduisant la largeur de passage des portes et des portails.
Critère pour le mémoire: On mesurera la longueur réellement exécutée selon les spécifications du Projet, en déduisant la largeur de passage des portes et des portails.

| Code | U | Désignation | Quantité | Prix | Montant |
|---|---|---|---|---|---|
| mt26btr010a | m² | Grille électrosoudée avec platine d'acier galvanisé de 30x2 mm en quadrillage de 30x30 mm, avec châssis électrosoudé. (matériau) | 2 | 5674.23 | 11348.460 |
| mt52vpm020q | U | Poteau de profilé creux en acier galvanisé, de section carrée 60x60x1,5 mm et 2 m de hauteur. (matériau) | 0.44 | 1172.2 | 515.768 |
| mt52vpm052 | U | Accessoires pour la fixation des panneaux de grille électrosoudée aux poteaux métalliques. (matériau) | 1 | 314.43 | 314.430 |
| mt10hmf040qaed | m³ | Béton non armé prêt à l'emploi BCN: CPJ-CEM II/A 32,5 - TP - B 20 - 15/25 - E: 1 - NA - P 18-305. (matériau) | 0.015 | 12148.5 | 182.228 |
| mo018 | h | Compagnon professionnel III/CP2 menuisier PVC et métal. (main-d'œuvre) | 0.316 | 707.24 | 223.488 |
| mo059 | h | Ouvrier professionnel II/OP menuisier PVC et métal. (main-d'œuvre) | 0.316 | 522.83 | 165.214 |
| mo041 | h | Compagnon professionnel III/CP2 VRD espaces publics. (main-d'œuvre) | 0.316 | 698.09 | 220.596 |
| mo087 | h | Ouvrier professionnel II/OP VRD espaces publics. (main-d'œuvre) | 0.316 | 521.84 | 164.901 |
| % | % | Frais de chantier des unités d'ouvrage | 2 % | 13135.085 | 262.702 |
|  |  | Coûts directs |  |  | 13397.787 |

Déchets:
- pose: mt26btr010a Grille électrosoudée avec platine d'acier galvanisé de 30x2 mm en quadrillage de 30x30 mm, avec châssis électrosoudé; facteur de déchet 0.0075
- pose: mt52vpm020q Poteau de profilé creux en acier galvanisé, de section carrée 60x60x1,5 mm et 2 m de hauteur; facteur de déchet 0.0188
- pose: mt10hmf040qaed Béton non armé prêt à l'emploi BCN: CPJ-CEM II/A 32,5 - TP - B 20 - 15/25 - E: 1 - NA - P 18-305; facteur de déchet 0.00136977

## Ressources

**mt26btr010a** m² Grille électrosoudée avec platine d'acier galvanisé de 30x2 mm en quadrillage de 30x30 mm, avec châssis électrosoudé
Données techniques: Coût énergétique 270.325 MJ; Émission de CO2 14.025 kg; Code CED 17 04 05; Masse de l'élément 27.5 kg; Volume 0.013095 m3

**mt52vpm020q** U Poteau de profilé creux en acier galvanisé, de section carrée 60x60x1,5 mm et 2 m de hauteur
Données techniques: Coût énergétique 140.472 MJ; Émission de CO2 14.200 kg; Code CED 17 04 05; Masse de l'élément 5.5 kg; Volume 0.002619 m3
Déchets:
- emballage: re170203 Plastique. (composant de déchet); quantité 0.025 kg; Code CED 17 02 03; Masse de l'élément 1 kg; Volume 0.001667 m3

**mt10hmf040qaed** m³ Béton non armé prêt à l'emploi BCN: CPJ-CEM II/A 32,5 - TP - B 20 - 15/25 - E: 1 - NA - P 18-305
Données techniques: Coût énergétique 1840.000 MJ; Émission de CO2 230.000 kg; Code CED 17 01 01; Masse de l'élément 2300 kg; Volume 1.533333 m3
