# Réparation d'une imperméabilisation de réservoirs d'eau, de bassins ou de piscines, avec du mortier

- Propriété du fichier: CYPE Ingenieros S.A.
- Format: FIEBDC-3/2016
- Logiciel: Générateur de prix de la construction. CYPE Ingenieros, S.A.
- Date: 17/09/2024
- Zone géographique: Algérie
- Devise: DZD
- Coûts indirects: 3 %
- Frais généraux: 13 %
- Bénéfice: 6 %
- TVA: 19 %

## A VRD et aménagements extérieurs

### AR Réparations

#### ARE Étanchéité

**ARE010** m² Réparation d'une imperméabilisation de réservoirs d'eau, de bassins ou de piscines, avec du mortier.
Réparation d'une imperméabilisation de réservoir d'eau constitué d'un mur de surface lisse en béton, éléments préfabriqués en béton ou enduits de mortier riche en ciment, avec du mortier cémenteux imperméabilisant flexible bicomposant, couleur grise, texture lisse, à base de résines synthétiques, ciment spécial et granulats sélectionnés, résistance à la pression hydrostatique positive de 9 bar et à la pression hydrostatique négative de 3 bar, avec résistance à la pénétration des racines, avec certificat de potabilité, appliqué à la brosse en deux couches ou plus sur le support humidifié, jusqu'à obtenir une épaisseur minimale totale de 2 mm.
Critère d'évaluation économique: Le prix ne comprend pas l'imperméabilisation des coins et des rencontres.
Inclut: Humectage du support. Extension d'une première couche sur le support humidifié. Séchage. Extension d'une seconde couche avec la même consistance que la première. Révisions et nettoyage final. Séchage.
Critère pour le métré: Surface mesurée selon documentation graphique du Projet.
Critère pour le mémoire: On mesurera la surface réellement exécutée selon les spécifications du Projet.

| Code | U | Désignation | Quantité | Prix | Montant |
|---|---|---|---|---|---|
| mt09lid020e | kg | Mortier cémenteux imperméabilisant flexible bicomposant, couleur grise, texture lisse, à base de résines synthétiques, ciment spécial et granulats sélectionnés, résistance à la pression hydrostatique positive de 9 bar et à la pression hydrostatique négative de 3 bar, avec résistance à la pénétration des racines, avec certificat de potabilité, selon NF EN 1504-2. (matériau) | 3 | 618.8 | 1856.400 |
| mo032 | h | Compagnon professionnel III/CP2 poseur de produits imperméabilisants. (main-d'œuvre) | 0.123 | 698.09 | 85.865 |
| mo070 | h | Ouvrier professionnel II/OP poseur de produits imperméabilisants. (main-d'œuvre) | 0.123 | 521.84 | 64.186 |
| % | % | Frais de chantier des unités d'ouvrage | 2 % | 2006.451 | 40.129 |
|  |  | Coûts directs |  |  | 2046.580 |

Déchets:
- pose: mt09lid020e; facteur de déchet 0.0066

## Ressources

**mt09lid020e** kg Mortier cémenteux imperméabilisant flexible bicomposant
Données techniques: Coût énergétique 3.898 MJ; Émission de CO2 0.362 kg; Code CED 17 01 01; Masse de l'élément 1 kg; Volume 0.000667 m3
Déchets:
- emballage: re150101 Emballages en papier et en carton. (composant de déchet); quantité 0.014 kg; Code CED 15 01 01; Masse de l'élément 1 kg; Volume 0.001333 m3
