# Bord de jardin modulaire

- Propriété du fichier: CYPE Ingenieros S.A.
- Format: FIEBDC-3/2016
- Logiciel: Générateur de prix de la construction. CYPE Ingenieros, S.A.
- Date: 25/06/2024
- Zone géographique: Algérie
- Devise: DZD
- Coûts indirects: 3 %
- Frais généraux: 13 %
- Bénéfice: 6 %
- TVA: 19 %

## A VRD et aménagements extérieurs

### AV Espaces verts et mobilier urbain

#### AVI Protections piétonnes

**AVI060** U Bord de jardin modulaire.
Bord de jardin modulaire en acier laminé à chaud, de 954x350 mm, réalisé avec platine de 30x4 mm réalisant un zigzag, arrêts supérieurs et inférieurs de tube de 20x2 mm et arrêts latéraux de platine de 30x8 mm, avec finition de couleur verte avec texture ferreuse, et pieds d'ancrage incorporés prévus à visser. Protection de l'ensemble par galvanisation à chaud de grande résistance antioxydante; traitement de dégraissage et phosphate; laquage au four avec du polyester ferrotexturé. Adhérence maximale du revêtement extérieur. Totalement monté in situ.
Inclut: Implantation des alignements et des niveaux. Mise en place et fixation des pièces.
Critère pour le métré: Nombre d'unités prévues, selon documentation graphique du Projet.
Critère pour le mémoire: On mesurera le nombre d'unités réellement exécutées selon les spécifications du Projet.

| Code | U | Désignation | Quantité | Prix | Montant |
|---|---|---|---|---|---|
| mt52mug670aa | U | Corps de bord de jardin en acier laminé à chaud, de 954x350 mm, réalisé avec platine de 30x4 mm réalisant un zigzag, avec arrêts supérieurs et inférieurs de tube de 20x2 mm et arrêts latéraux de platine de 30x8 mm, avec finition de couleur verte avec texture ferreuse, avec pieds d'ancrage inclus dans le même corps. (matériau) | 1 | 12595.57 | 12595.570 |
| mo041 | h | Compagnon professionnel III/CP2 VRD espaces publics. (main-d'œuvre) | 0.311 | 698.09 | 217.106 |
| mo087 | h | Ouvrier professionnel II/OP VRD espaces publics. (main-d'œuvre) | 0.311 | 521.84 | 162.292 |
| % | % | Frais de chantier des unités d'ouvrage | 2 % | 12974.968 | 259.499 |
|  |  | Coûts directs |  |  | 13234.467 |
