# Pergola en bois

- Propriété du fichier: CYPE Ingenieros S.A.
- Format: FIEBDC-3/2016
- Logiciel: Générateur de prix de la construction. CYPE Ingenieros, S.A.
- Date: 16/06/2025
- Zone géographique: Algérie
- Devise: DZD
- Coûts indirects: 3 %
- Frais généraux: 13 %
- Bénéfice: 6 %
- TVA: 19 %

## A VRD et aménagements extérieurs

### AV Espaces verts et mobilier urbain

#### AVO Pergolas

**AVO020** U Pergola en bois.
Pergola en bois lamellé-collé de sapin traité en autoclave, de 6400x4250x2610 mm et 28,7 m² de surface. Comprend accessoires, pièces spéciales, éléments d'ancrage et vernis pour traitement de protection.
Inclut: Implantation des alignements et des niveaux. Montage de la pergola. Verni.
Critère pour le métré: Nombre d'unités prévues, selon documentation graphique du Projet.
Critère pour le mémoire: On mesurera le nombre d'unités réellement exécutées selon les spécifications du Projet.

| Code | U | Désignation | Quantité | Prix | Montant |
|---|---|---|---|---|---|
| mt07emo010d | U | Pergola en bois lamellé-collé de sapin traité en autoclave, de 6400x4250x2610 mm et 28,7 m² de surface, y compris accessoires, pièces spéciales, éléments d'ancrage et vernis pour traitement de protection. (matériau) | 1 | 629111 | 629111.000 |
| mo048 | h | Compagnon professionnel III/CP2 charpentier bois. (main-d'œuvre) | 3.935 | 761.16 | 2995.165 |
| mo095 | h | Ouvrier professionnel II/OP charpentier bois. (main-d'œuvre) | 3.935 | 568.63 | 2237.559 |
| % | % | Frais de chantier des unités d'ouvrage | 2 % | 634343.724 | 12686.874 |
|  |  | Coûts directs |  |  | 647030.598 |

## Ressources

**mt07emo010d** U Pergola en bois lamellé-collé de sapin traité en autoclave
Données techniques: Coût énergétique 10947.843 MJ; Émission de CO2 -222.063 kg
Déchets:
- emballage: re150101 Emballages en papier et en carton. (composant de déchet); quantité 4.302 kg; Code CED 15 01 01; Masse de l'élément 1 kg; Volume 0.001333 m3
