# Gargouille de tube en acier avec résistance améliorée à la corrosion atmosphérique (coupent) S355J0WP

- Propriété du fichier: CYPE INGENIEROS, S.A.
- Format: FIEBDC-3/2002
- Zone géographique: Algérie
- Coûts indirects: 3.00 %
- Frais généraux: 13.00 %
- Bénéfice: 6.00 %
- TVA: 17.00 %

**ECG010** U Gargouille de tube en acier avec résistance améliorée à la corrosion atmosphérique (coupent) S355J0WP, selon NF EN 10025-5, de 100 mm de diamètre, 500 mm de longueur et 2 mm d'épaisseur, placée avec mastic de silicone neutre.
Réalisation de gargouille de tube en acier avec résistance améliorée à la corrosion atmosphérique (coupent) S355J0WP, selon NF EN 10025-5, de 100 mm de diamètre, 500 mm de longueur et 2 mm d'épaisseur, placée avec mastic de silicone neutre. Comprend le nivellement et l'arrêt de l'imperméabilisation si nécessaire.
Inclut: Implantation des pièces. Mise en place, aplomb, nivellement et alignement. Scellage des joints et nettoyage.
Critère de métré de projet: Nombre d'unités prévues, selon documentation graphique du Projet.
Critère de mesure de l'ouvrage: On mesurera le nombre d'unités réellement exécutées selon les spécifications du Projet.

| Code | U | Désignation | Quantité | Prix | Montant |
|---|---|---|---|---|---|
| mt15sja100 | U | Cartouche de mastic de silicone neutre. (matériau) | 0.100 | 3.84 | 0.38 |
| mt20gac010b | U | Gargouille de tube en acier avec résistance améliorée à la corrosion atmosphérique (coupent) S355J0WP, selon NF EN 10025-5, de 100 mm de diamètre, 500 mm de longueur et 2 mm d'épaisseur. (matériau) | 1.000 | 153.25 | 153.25 |
| mo020 | h | Compagnon professionnel III/CP2 VRD espaces privés. (main-d'œuvre) | 0.078 | 3.34 | 0.26 |
| mo113 | h | Ouvrier d'exécution I/OE1 VRD espaces privés. (main-d'œuvre) | 0.078 | 2.37 | 0.18 |
| % | % | Coûts directs complémentaires | 2 % | 154.07 | 3.08 |
|  |  | Coûts directs |  |  | 157.15 |
