# Habillage d'une baie de façade

- Propriété du fichier: CYPE INGENIEROS, S.A.
- Format: FIEBDC-3/2002
- Zone géographique: Algérie
- Devise: DZD
- Coûts indirects: 3.00 %
- Frais généraux: 13.00 %
- Bénéfice: 6.00 %
- TVA: 19.00 %

**ECH010** m Habillage d'une baie de façade, en béton polymère à surface polie, qui inclut jambage et moulure, de couleur gris, de 150x150x20 mm, placé avec du mortier de ciment, confectionné sur chantier, avec adjuvant hydrofuge, dosage 1:3, application préalable dans la face inférieure de mortier-colle et scellage des joints entre pièces et des assemblages avec les murs, avec mastic de polyuréthane, application préalable de l'apprêt.
Réalisation de habillage d'une baie de façade, en béton polymère à surface polie, qui inclut jambage et moulure, de couleur gris, de 150x150x20 mm, fourni en pièces jusqu'à 2,5 m de longueur, avec console, ancrage métallique en acier inoxydable et grave adhérée à la surface sur sa face inférieure, placé avec du mortier de ciment, confectionné sur chantier, avec adjuvant hydrofuge, dosage 1:3, sur lequel on introduit les ancrages métalliques, application dans la face inférieure de mortier-colle et scellage des joints entre pièces et des assemblages avec les murs, avec mastic de polyuréthane, application préalable de l'apprêt. Comprend l'implantation, les découpes, et le nettoyage final.
Inclut: Préparation de la surface d'appui. Implantation des pièces dans l'ouverture. Mise en place, aplomb, nivellement et alignement des pièces. Scellage des joints et nettoyage.
Critère de métré de projet: Longueur mesurée par son plus grand développement linéaire, selon documentation graphique du Projet.
Critère de mesure de l'ouvrage: On mesurera, par son plus grand développement linéaire, la longueur réellement exécutée selon les spécifications du Projet, y compris la longueur qui pourrait être perdue dans les onglets.

| Code | U | Désignation | Quantité | Prix | Montant |
|---|---|---|---|---|---|
| mt08aaa010a | m³ | Eau. (matériau) | 0.006 | 168.72 | 1.01 |
| mt01arg005a | t | Sable de carrière, pour mortier confectionné sur le chantier. (matériau) | 0.009 | 1746.46 | 15.72 |
| mt08cem000a | kg | Ciment gris en sacs. (matériau) | 2.700 | 12.26 | 33.10 |
| mt08adt010 | kg | Adjuvant hydrofuge pour imperméabilisation des mortiers ou des bétons. (matériau) | 0.054 | 134.98 | 7.29 |
| mt20wwa040 | kg | Mortier-colle flexible et de grande adhérence, C2 S2. (matériau) | 3.600 | 52.75 | 189.90 |
| mt20rhl010a | m | Habillage d'une baie de façade, en béton polymère à surface polie, qui inclut jambage et moulure, de couleur gris, de 150x150x20 mm, fourni en pièces jusqu'à 2,5 m de longueur, avec console, ancrage métallique en acier inoxydable et grave adhérée à la surface sur sa face inférieure. (matériau) | 1.100 | 2194.23 | 2413.65 |
| mt20wwa025 | m | Profil en mousse de polyéthylène, de 6 mm de diamètre, pour remplissage des joints. (matériau) | 3.000 | 41.14 | 123.42 |
| mt20wwa035 | U | Pot d'apprêt pour mastics (250 cm³). (matériau) | 0.063 | 564.38 | 35.56 |
| mt20wwa030 | U | Pot de mastic de polyuréthane imperméable (310 cm³). (matériau) | 0.126 | 772.20 | 97.30 |
| mq06hor010 | h | Bétonnière. (matériel) | 0.006 | 139.30 | 0.84 |
| mo020 | h | Compagnon professionnel III/CP2 construction. (main-d'œuvre) | 0.394 | 440.78 | 173.67 |
| mo113 | h | Ouvrier d'exécution I/OE1 construction. (main-d'œuvre) | 0.457 | 311.48 | 142.35 |
| % | % | Coûts directs complémentaires | 2 % | 3233.81 | 64.68 |
|  |  | Coûts directs |  |  | 3298.49 |
