# Revêtement d'about de plancher, en acier galvanisé

- Propriété du fichier: CYPE Ingenieros S.A.
- Format: FIEBDC-3/2016
- Logiciel: Générateur de prix de la construction. CYPE Ingenieros, S.A.
- Date: 25/06/2024
- Zone géographique: Algérie
- Devise: DZD
- Coûts indirects: 3 %
- Frais généraux: 13 %
- Bénéfice: 6 %
- TVA: 19 %

## E Enveloppe et finition extérieure

### EC Éléments complémentaires de façade

#### ECP Abouts de planchers

**ECP020** m Revêtement d'about de plancher, en acier galvanisé.
Revêtement d'about de plancher en tôle pliée d'acier galvanisé, de 0,8 mm d'épaisseur, 600 mm de développement et 2 plis; mise en place avec adhésif bitumineux d'application à froid; et scellement des joints entre pièces et, s'il y a lieu, des assemblages avec les murs avec mastic adhésif monocomposant.
Inclut: Implantation des pièces. Découpe des pièces. Mise en place et à l'aplomb, nivellement et alignement. Scellement des joints et nettoyage.
Critère pour le métré: Longueur mesurée par son plus grand développement linéaire, selon documentation graphique du Projet.
Critère pour le mémoire: On mesurera, par son plus grand développement linéaire, la longueur réellement exécutée selon les spécifications du Projet, y compris la longueur qui pourrait être perdue dans les onglets.

| Code | U | Désignation | Quantité | Prix | Montant |
|---|---|---|---|---|---|
| mt20wwr010 | kg | Adhésif bitumineux d'application à froid, pour tôles métalliques. (matériau) | 1.94 | 730.94 | 1418.024 |
| mt20ffm020d | m | About de plancher en tôle pliée d'acier galvanisé, de 0,8 mm d'épaisseur, 600 mm de développement et 2 plis. (matériau) | 1.05 | 583.43 | 612.602 |
| mt22www010b | U | Cartouche de 290 ml de mastic adhésif monocomposant, neutre, super-élastique, à base de polymère MS, couleur grise, avec résistance aux intempéries et aux rayons UV et élongation jusqu'à rupture 750%. (matériau) | 0.2 | 571.37 | 114.274 |
| mo018 | h | Compagnon professionnel III/CP2 menuisier PVC et métal. (main-d'œuvre) | 0.198 | 707.24 | 140.034 |
| mo059 | h | Ouvrier professionnel II/OP menuisier PVC et métal. (main-d'œuvre) | 0.099 | 522.83 | 51.760 |
| % | % | Frais de chantier des unités d'ouvrage | 2 % | 2336.694 | 46.734 |
|  |  | Coûts directs |  |  | 2383.428 |

Déchets:
- pose: mt20wwr010 Adhésif bitumineux d'application à froid, pour tôles métalliques; facteur de déchet 0.07
- pose: mt20ffm020d About de plancher en tôle pliée d'acier galvanisé, de 0,8 mm d'épaisseur, 600 mm de développement et 2 plis; facteur de déchet 0.0053
- pose: mt22www010b; facteur de déchet 0.06

## Ressources

**mt20wwr010** kg Adhésif bitumineux d'application à froid, pour tôles métalliques
Données techniques: Coût énergétique 56.035 MJ; Émission de CO2 0.662 kg; Code CED 17 03 02; Masse de l'élément 1 kg; Volume 0.001 m3
Déchets:
- emballage: re170203 Plastique. (composant de déchet); quantité 0.04 kg; Code CED 17 02 03; Masse de l'élément 1 kg; Volume 0.001667 m3

**mt20ffm020d** m About de plancher en tôle pliée d'acier galvanisé, de 0,8 mm d'épaisseur, 600 mm de développement et 2 plis
Données techniques: Coût énergétique 94.649 MJ; Émission de CO2 9.613 kg; Code CED 17 04 05; Masse de l'élément 3.74 kg; Volume 0.001781 m3
Déchets:
- emballage: re170203 Plastique; quantité 0.008 kg

**mt22www010b** U Cartouche de 290 ml de mastic adhésif monocomposant
Données techniques: Coût énergétique 70.388 MJ; Émission de CO2 3.428 kg; Code CED 17 09 04; Masse de l'élément 0.421 kg; Volume 0.000281 m3
Déchets:
- emballage: re170203 Plastique; quantité 0.1 kg
