# Scellement d'un joint de dilatation avec un mastic bitumineux prémoulé

- Propriété du fichier: CYPE Ingenieros S.A.
- Format: FIEBDC-3/2016
- Logiciel: Générateur de prix de la construction. CYPE Ingenieros, S.A.
- Date: 25/06/2024
- Zone géographique: Algérie
- Devise: DZD
- Coûts indirects: 3 %
- Frais généraux: 13 %
- Bénéfice: 6 %
- TVA: 19 %

## E Enveloppe et finition extérieure

### EE Étanchéité: imperméabilisations

#### EEJ Joints

**EEJ010** m Scellement d'un joint de dilatation avec un mastic bitumineux prémoulé.
Scellement d'un joint de dilatation de 25 mm de largeur, dans un parement horizontal intérieur, avec cordon de remplissage pour joint de dilatation, de mastic avec une base bitumineuse type BH-II, sur fond de joints pour scellement dans des cordons en polyéthylène expansé, de 30 mm de diamètre; couverture préalable de la surface des flancs du joint, pour améliorer l'adhérence du mastic, avec émulsion bitumineuse anionique sans charges; finition par lissage du matériau avec une spatule.
Inclut: Nettoyage du support. Protection de la surface contiguë à la jonction. Remplissage du fond du joint. Impression des flans du joint. Application du mastic. Lissage final avec spatule.
Critère pour le métré: Longueur mesurée selon documentation graphique du Projet.
Critère pour le mémoire: On mesurera la longueur réellement exécutée selon les spécifications du Projet.

| Code | U | Désignation | Quantité | Prix | Montant |
|---|---|---|---|---|---|
| mt15sja030df | m | Fond de joints pour scellement dans des cordons en polyéthylène expansé, de 30 mm de diamètre, pour limiter la profondeur du joint de dilatation. (matériau) | 1 | 97.86 | 97.860 |
| mt15sja010q | m | Cordon de remplissage pour joint de dilatation, de mastic avec une base bitumineuse type BH-II, de 25 mm de diamètre. (matériau) | 1.05 | 567.8 | 596.190 |
| mt14iea020a | kg | Émulsion bitumineuse anionique sans charges. (matériau) | 0.05 | 374.77 | 18.739 |
| mo112 | h | Ouvrier d'exécution I/OE2 construction. (main-d'œuvre) | 0.684 | 511 | 349.524 |
| % | % | Frais de chantier des unités d'ouvrage | 2 % | 1062.313 | 21.246 |
|  |  | Coûts directs |  |  | 1083.559 |

Déchets:
- pose: mt15sja030df; facteur de déchet 0.044
- pose: mt15sja010q Cordon de remplissage pour joint de dilatation, de mastic avec une base bitumineuse type BH-II, de 25 mm de diamètre; facteur de déchet 0.06
- pose: mt14iea020a Émulsion bitumineuse anionique sans charges; facteur de déchet 0.007

## Ressources

**mt15sja030df** m Fond de joints pour scellement dans des cordons en polyéthylène expansé
Données techniques: Coût énergétique 12.149 MJ; Émission de CO2 0.164 kg; Code CED 17 02 03; Masse de l'élément 0.049 kg; Volume 0.000082 m3
Déchets:
- emballage: re170201 Bois. (composant de déchet); quantité 0.04 kg; Code CED 17 02 01; Masse de l'élément 1 kg; Volume 0.000909 m3

**mt15sja010q** m Cordon de remplissage pour joint de dilatation, de mastic avec une base bitumineuse type BH-II, de 25 mm de diamètre
Données techniques: Coût énergétique 0.449 MJ; Émission de CO2 0.053 kg; Code CED 17 03 02; Masse de l'élément 0.008 kg; Volume 0.000008 m3
Déchets:
- emballage: re150101 Emballages en papier et en carton. (composant de déchet); quantité 0.058 kg; Code CED 15 01 01; Masse de l'élément 1 kg; Volume 0.001333 m3

**mt14iea020a** kg Émulsion bitumineuse anionique sans charges
Données techniques: Coût énergétique 31.940 MJ; Émission de CO2 0.230 kg; Code CED 17 03 02; Masse de l'élément 1 kg; Volume 0.001 m3
