# Garde-corps extérieur modulaire pour balcons droits

- Propriété du fichier: CYPE Ingenieros S.A.
- Format: FIEBDC-3/2016
- Logiciel: Générateur de prix de la construction. CYPE Ingenieros, S.A.
- Date: 25/06/2024
- Zone géographique: Algérie
- Devise: DZD
- Coûts indirects: 3 %
- Frais généraux: 13 %
- Bénéfice: 6 %
- TVA: 19 %

## E Enveloppe et finition extérieure

### EG Garde-corps

#### EGL Lisses/Barreaux

**EGL030** U Garde-corps extérieur modulaire pour balcons droits.
Garde-corps extérieur modulaire en acier laminé à chaud, à installer en bout de balcons droits, de 110 cm de hauteur et 100 cm de longueur, en incorporant une grille tressée, un châssis formé de montants verticaux cachés en platine de 35x6 mm et une main courante de 50 mm de diamètre. Protection de l'ensemble via un galvanisé à chaud de grande résistance antioxydante; traitement de dégraissage et de phosphatage; laquage au four avec du polyester ferrotexturé couleur grise acier. Adhérence maximale du revêtement extérieur. Comprend des rotules extensibles pour l'ancrage latéral au mur en maçonnerie ou en béton, ancrage inférieur avec une cheville métallique à tête occultée, visserie d'ancrage et sac de protection sur chantier. Élaboration en atelier et ajustement final sur chantier.
Inclut: Marquage des points de fixation du châssis. Présentation du tronçon de garde-corps de façon à ce que les points d'ancrage du châssis se trouvent dans les points marqués. Aplomb et nivellement. Résolution des unions entre les tronçons du garde-corps. Résolution des liaisons du garde-corps à l'ancrage. Montage des éléments complémentaires.
Critère pour le métré: Nombre d'unités prévues, selon documentation graphique du Projet.
Critère pour le mémoire: On mesurera le nombre d'unités réellement exécutées selon les spécifications du Projet.

| Code | U | Désignation | Quantité | Prix | Montant |
|---|---|---|---|---|---|
| mt26aae011b | m | Garde-corps en acier laminé à chaud, de 110 cm de hauteur, finition de couleur grise acier, avec texture ferrée, incorporant une grille tressée, un châssis formé de montants verticaux cachés de platine de 40x6 mm, une finition supérieure et inférieure en maille avec platine de 35x6 mm et une main courante de 50 mm de diamètre, y compris compléments et accessoires de montage. (matériau) | 1 | 20227.49 | 20227.490 |
| mo011 | h | Compagnon professionnel III/CP2 monteur. (main-d'œuvre) | 0.542 | 717.33 | 388.793 |
| mo080 | h | Ouvrier professionnel II/OP monteur. (main-d'œuvre) | 0.542 | 521.84 | 282.837 |
| % | % | Frais de chantier des unités d'ouvrage | 2 % | 20899.120 | 417.982 |
|  |  | Coûts directs |  |  | 21317.102 |
