# Barrière anti-radon du côté extérieur d'un mur en béton en contact avec le terrain, avec des complexes multicouches

- Propriété du fichier: CYPE Ingenieros S.A.
- Format: FIEBDC-3/2016
- Logiciel: Générateur de prix de la construction. CYPE Ingenieros, S.A.
- Date: 31/10/2025
- Zone géographique: Algérie
- Devise: DZD
- Coûts indirects: 3 %
- Frais généraux: 13 %
- Bénéfice: 6 %
- TVA: 19 %

## E Enveloppe et finition extérieure

### EK Étanchéité: protections au radon

#### EKM Murs de sous-sol

**EKM030** m² Barrière anti-radon du côté extérieur d'un mur en béton en contact avec le terrain, avec des complexes multicouches.
Barrière anti-radon du côté extérieur d'un mur en béton en contact avec le terrain, avec un niveau de référence d'exposition au radon 150 Bq/m³, avec complexe multicouche, de 4 mm d'épaisseur, 0,3 kg/m² de masse surfacique, constitué de deux couches de mousse de polyéthylène réticulé et deux feuilles d'aluminium, et coefficient de diffusion-perméabilité au radon 1x10-13 m²/s, non adhérée. Mise en place: avec des recouvrements. Exhalation de radon prévue à travers la barrière de protection: 0,06 Bq/m²·h. Comprend le ruban adhésif double face, pour le scellement des recouvrements.
Critère d'évaluation économique: Le prix ne comprend pas la couche antipoinçonnante.
Inclut: Réalisation de travaux auxiliaires dans la surface support (formation d'angles, passage de tubes, etc.). Nettoyage et préparation de la surface. Mise en place du complexe multicouche. Résolution des points singuliers.
Critère pour le métré: Surface mesurée selon documentation graphique du Projet.
Critère pour le mémoire: On mesurera la surface réellement exécutée selon les spécifications du Projet, y compris les bords et les recouvrements.

| Code | U | Désignation | Quantité | Prix | Montant |
|---|---|---|---|---|---|
| mt16pti100a | m | Ruban adhésif double face, en caoutchouc butylique, de 6 mm d'épaisseur et 6 mm de largeur. (matériau) | 0.7 | 11.12 | 7.784 |
| mt16pti010a | m² | Complexe multicouche, de 4 mm d'épaisseur, 0,3 kg/m² de masse surfacique, constitué de deux couches de mousse de polyéthylène réticulé et deux feuilles d'aluminium, et coefficient de diffusion-perméabilité au radon 1x10-13 m²/s. (matériau) | 1.1 | 1198.64 | 1318.504 |
| mo029 | h | Compagnon professionnel III/CP2 poseur de membranes d'étanchéité. (main-d'œuvre) | 0.101 | 731.39 | 73.870 |
| mo067 | h | Ouvrier professionnel II/OP poseur de membranes d'étanchéité. (main-d'œuvre) | 0.151 | 546.7 | 82.552 |
| % | % | Frais de chantier des unités d'ouvrage | 2 % | 1482.710 | 29.654 |
|  |  | Coûts directs |  |  | 1512.364 |

Déchets:
- pose: mt16pti010a; facteur de déchet 0.0694867

## Ressources

**mt16pti100a** m Ruban adhésif double face, en caoutchouc butylique, de 6 mm d'épaisseur et 6 mm de largeur
Données techniques: Coût énergétique 3.820 MJ; Émission de CO2 0.166 kg

**mt16pti010a** m² Complexe multicouche
Données techniques: Coût énergétique 42.277 MJ; Émission de CO2 2.205 kg; Code CED 17 09 04; Masse de l'élément 0.3 kg; Volume 0.0002 m3
Déchets:
- emballage: re170203 Plastique. (composant de déchet); quantité 0.05 kg; Code CED 17 02 03; Masse de l'élément 1 kg; Volume 0.001667 m3
