# Porte enroulable pour garage, de panneaux sandwich isolants en aluminium

- Propriété du fichier: CYPE Ingenieros S.A.
- Format: FIEBDC-3/2016
- Logiciel: Générateur de prix de la construction. CYPE Ingenieros, S.A.
- Date: 18/09/2024
- Zone géographique: Algérie
- Devise: DZD
- Coûts indirects: 3 %
- Frais généraux: 13 %
- Bénéfice: 6 %
- TVA: 19 %

## E Enveloppe et finition extérieure

### EM Menuiseries extérieures

#### EMG Portes de garages

**EMG080** U Porte enroulable pour garage, de panneaux sandwich isolants en aluminium.
Porte enroulable pour garage, à lames lisses de panneau sandwich en aluminium profilé avec noyau isolant en mousse de polyuréthane, 300x250 cm, finition prélaqué de couleur blanche, avec ouverture manuel.
Inclut: Mise en place et fixation des profils guides. Introduction de la fermeture à lames dans les guides. Mise en place et fixation de l'axe aux supports. Fixation de la fermeture à lames au tambour. Montage du système d'ouverture. Montage du système d'actionnement. Révision et graissage des mécanismes et des guides.
Critère pour le métré: Nombre d'unités prévues, selon documentation graphique du Projet.
Critère pour le mémoire: On mesurera le nombre d'unités réellement exécutées selon les spécifications du Projet.

| Code | U | Désignation | Quantité | Prix | Montant |
|---|---|---|---|---|---|
| mt26pge020aj | U | Porte enroulable pour garage, à lames lisses de panneau sandwich en aluminium profilé avec noyau isolant en mousse de polyuréthane, 300x250 cm, finition prélaqué de couleur blanche, caisson récupérateur doublé, tour, ressorts de torsion, poulies, guides, les accessoires et fermeture centrale avec clé de sécurité. Selon NF EN 13241-1. (matériau) | 1 | 382938.33 | 382938.330 |
| mo020 | h | Compagnon professionnel III/CP2 construction. (main-d'œuvre) | 0.588 | 698.09 | 410.477 |
| mo113 | h | Ouvrier d'exécution I/OE1 construction. (main-d'œuvre) | 0.588 | 502.77 | 295.629 |
| mo018 | h | Compagnon professionnel III/CP2 menuisier PVC et métal. (main-d'œuvre) | 1.372 | 707.24 | 970.333 |
| mo059 | h | Ouvrier professionnel II/OP menuisier PVC et métal. (main-d'œuvre) | 1.372 | 522.83 | 717.323 |
| % | % | Frais de chantier des unités d'ouvrage | 2 % | 385332.092 | 7706.642 |
|  |  | Coûts directs |  |  | 393038.734 |

## Ressources

**mt26pge020aj** U Porte enroulable pour garage
Données techniques: Coût énergétique 40.644 MJ; Émission de CO2 1.936 kg
Déchets:
- emballage: re170203 Plastique. (composant de déchet); quantité 0.268 kg; Code CED 17 02 03; Masse de l'élément 1 kg; Volume 0.001667 m3
- emballage: re170604 Matériaux d'isolation distincts de ceux spécifiés dans les codes 17 06 01 et 17 06 03. (composant de déchet); quantité 0.279 kg; Code CED 17 06 04; Masse de l'élément 1 kg; Volume 0.001667 m3
