# Porte frigorifique battante, pour séparation des salles

- Propriété du fichier: CYPE Ingenieros S.A.
- Format: FIEBDC-3/2016
- Logiciel: Générateur de prix de la construction. CYPE Ingenieros, S.A.
- Date: 25/06/2024
- Zone géographique: Algérie
- Devise: DZD
- Coûts indirects: 3 %
- Frais généraux: 13 %
- Bénéfice: 6 %
- TVA: 19 %

## E Enveloppe et finition extérieure

### EM Menuiseries extérieures

#### EMR Portes pour chambre froide

**EMR030** U Porte frigorifique battante, pour séparation des salles.
Porte frigorifique battante à deux vantaux, pour ouverture de dimensions utiles 1400x2400 mm, pour séparation des salles. VANTAIL: avec châssis en profilé structural en aluminium anodisé avec charnières en PVC va et vient avec ouverture à soufflet jusqu'à 90°, revêtement sur les deux faces de tôle d'acier galvanisé de 0,6 mm d'épaisseur, finition laquée couleur blanche et âme de mousse de polyisocyanurate, de densité comprise entre 40 et 45 kg/m³ de 40 mm d'épaisseur, avec viseur de méthacrylate, de 663x343 mm, avec cadre de profilés avec rupture de pont thermique et bourrelet flexible avec une alvéole; ACCESSOIRES: serrure avec clé, avec possibilité d'ouverture depuis l'intérieur. Mise en place sur panneau frigorifique.
Inclut: Implantation. Mise en place et fixation de la porte au parement.
Critère pour le métré: Nombre d'unités prévues, selon documentation graphique du Projet.
Critère pour le mémoire: On mesurera le nombre d'unités réellement exécutées selon les spécifications du Projet.

| Code | U | Désignation | Quantité | Prix | Montant |
|---|---|---|---|---|---|
| mt12psa130y | U | Porte frigorifique battante à deux vantaux, pour ouverture de dimensions utiles 1400x2400 mm, pour séparation des salles, avec châssis en profilé structural en aluminium anodisé avec charnières en PVC va et vient avec ouverture à soufflet jusqu'à 90°, revêtement sur les deux faces de tôle d'acier galvanisé de 0,6 mm d'épaisseur, finition laquée couleur blanche et âme de mousse de polyisocyanurate, de densité comprise entre 40 et 45 kg/m³ de 40 mm d'épaisseur, avec viseur de méthacrylate, de 663x343 mm, avec cadre de profilés avec rupture de pont thermique et bourrelet flexible avec une alvéole, à placer sur panneau frigorifique. (matériau) | 1.05 | 190908.7 | 200454.135 |
| mt23var020 | U | Kit de serrure avec clé, avec possibilité d'ouverture depuis l'intérieur, pour porte frigorifique. (matériau) | 1 | 31737.97 | 31737.970 |
| mo011 | h | Compagnon professionnel III/CP2 monteur. (main-d'œuvre) | 2.657 | 717.33 | 1905.946 |
| mo080 | h | Ouvrier professionnel II/OP monteur. (main-d'œuvre) | 2.657 | 521.84 | 1386.529 |
| % | % | Frais de chantier des unités d'ouvrage | 2 % | 235484.580 | 4709.692 |
|  |  | Coûts directs |  |  | 240194.272 |
