# Couche séparatrice en toiture terrasse: géotextile non tissé

- Propriété du fichier: CYPE Ingenieros S.A.
- Format: FIEBDC-3/2016
- Logiciel: Générateur de prix de la construction. CYPE Ingenieros, S.A.
- Date: 25/06/2024
- Zone géographique: Algérie
- Devise: DZD
- Coûts indirects: 3 %
- Frais généraux: 13 %
- Bénéfice: 6 %
- TVA: 19 %

## E Enveloppe et finition extérieure

### ET Couvertures de toitures terrasses

#### ETG Couches séparatrices

**ETG010** m² Couche séparatrice en toiture terrasse: géotextile non tissé.
Couche séparatrice en toiture terrasse: géotextile non tissé synthétique, thermosoudé, en polypropylène, avec une résistance à la traction longitudinale de 6,5 kN/m, une ouverture de cône à l'essai de perforation dynamique selon NF EN ISO 13433 inférieure à 90 mm, résistance CBR au poinçonnement 40 kN et une masse surfacique de 90 g/m². Mise en place: avec des recouvrements, directement sous la couche de renfort de mortier.
Inclut: Mise en place de la couche séparatrice.
Critère pour le métré: Surface mesurée selon documentation graphique du Projet.
Critère pour le mémoire: On mesurera la surface réellement exécutée selon les spécifications du Projet, y compris les bords et les recouvrements.

| Code | U | Désignation | Quantité | Prix | Montant |
|---|---|---|---|---|---|
| mt14gso010ae | m² | Géotextile non tissé synthétique, thermosoudé, en polypropylène, avec une résistance à la traction longitudinale de 6,5 kN/m, une ouverture de cône à l'essai de perforation dynamique selon NF EN ISO 13433 inférieure à 90 mm, résistance CBR au poinçonnement 40 kN et une masse surfacique de 90 g/m², selon NF EN 13252. (matériau) | 1.1 | 136.76 | 150.436 |
| mo029 | h | Compagnon professionnel III/CP2 poseur de membranes d'étanchéité. (main-d'œuvre) | 0.025 | 698.09 | 17.452 |
| mo067 | h | Ouvrier professionnel II/OP poseur de membranes d'étanchéité. (main-d'œuvre) | 0.05 | 521.84 | 26.092 |
| % | % | Frais de chantier des unités d'ouvrage | 2 % | 193.980 | 3.880 |
|  |  | Coûts directs |  |  | 197.860 |

Déchets:
- pose: mt14gso010ae; facteur de déchet 0.07

## Ressources

**mt14gso010ae** m² Géotextile non tissé synthétique
Données techniques: Coût énergétique 12.884 MJ; Émission de CO2 0.452 kg; Code CED 17 06 04; Masse de l'élément 0.09 kg; Volume 0.00015 m3
Déchets:
- emballage: re170203 Plastique. (composant de déchet); quantité 0.024 kg; Code CED 17 02 03; Masse de l'élément 1 kg; Volume 0.001667 m3
