# Rencontre de toiture terrasse chaude, accessible avec un écoulement. Imperméabilisation avec des membranes bitumineuses

- Propriété du fichier: CYPE Ingenieros S.A.
- Format: FIEBDC-3/2016
- Logiciel: Générateur de prix de la construction. CYPE Ingenieros, S.A.
- Date: 25/06/2024
- Zone géographique: Algérie
- Devise: DZD
- Coûts indirects: 3 %
- Frais généraux: 13 %
- Bénéfice: 6 %
- TVA: 19 %

## E Enveloppe et finition extérieure

### ET Couvertures de toitures terrasses

#### ETI Points singuliers

**ETI070** U Rencontre de toiture terrasse chaude, accessible avec un écoulement. Imperméabilisation avec des membranes bitumineuses.
Rencontre en toiture terrasse chaude, accessible, avec revêtement de sol flottant isolant, type inversée, avec isolant thermique supplémentaire avec bouche d'écoulement à sortie verticale, en réalisant un rabaissement dans le support autour de l'écoulement, dans lequel sera placée l'imperméabilisation constituée de: pièce de renfort de membrane en bitume modifié par élastomère SBS, LBM(SBS)-40-FP, avec une armature de feutre de polyester non tissé de 160 g/m², de surface non protégée, totalement adhérée au support avec chalumeau, impression préalable avec émulsion bitumineuse anionique avec charges, et mise en place de bouche d'écoulement de caoutchouc EPDM, à sortie verticale, de 110 mm de diamètre, avec grille plate de caoutchouc EPDM, intégralement adhéré à la pièce de renfort précédente avec chalumeau.
Inclut: Réalisation d'un abaissement du support autour de l'écoulement. Nettoyage et préparation de la surface. Application de l'émulsion bitumineuse. Mise en place de la pièce de renfort. Mise en place de l'écoulement.
Critère pour le métré: Nombre d'unités prévues, selon documentation graphique du Projet.
Critère pour le mémoire: On mesurera le nombre d'unités réellement exécutées selon les spécifications du Projet.

| Code | U | Désignation | Quantité | Prix | Montant |
|---|---|---|---|---|---|
| mt14iea020c | kg | Émulsion bitumineuse anionique avec charges. (matériau) | 0.3 | 603.9 | 181.170 |
| mt14lba010g | m² | Membrane en bitume modifié par élastomère SBS, LBM(SBS)-40-FP, de 3,5 mm d'épaisseur, masse nominale 4 kg/m², avec une armature de feutre de polyester non tissé de 160 g/m², de surface non protégée. Selon NF EN 13707. (matériau) | 1.05 | 1268.18 | 1331.589 |
| mt15acc050zh | U | Bouche d'écoulement de caoutchouc EPDM, à sortie verticale, de 110 mm de diamètre, avec grille plate de caoutchouc EPDM. (matériau) | 1 | 1755.94 | 1755.940 |
| mo029 | h | Compagnon professionnel III/CP2 poseur de membranes d'étanchéité. (main-d'œuvre) | 0.398 | 698.09 | 277.840 |
| mo067 | h | Ouvrier professionnel II/OP poseur de membranes d'étanchéité. (main-d'œuvre) | 0.398 | 521.84 | 207.692 |
| mo008 | h | Compagnon professionnel III/CP2 plombier. (main-d'œuvre) | 0.411 | 717.33 | 294.823 |
| % | % | Frais de chantier des unités d'ouvrage | 2 % | 4049.054 | 80.981 |
|  |  | Coûts directs |  |  | 4130.035 |

Déchets:
- pose: mt14iea020c Émulsion bitumineuse anionique avec charges; facteur de déchet 0.007
- pose: mt14lba010g; facteur de déchet 0.0649432

## Ressources

**mt14iea020c** kg Émulsion bitumineuse anionique avec charges
Données techniques: Coût énergétique 31.940 MJ; Émission de CO2 0.230 kg; Code CED 17 03 02; Masse de l'élément 1 kg; Volume 0.001 m3

**mt14lba010g** m² Membrane en bitume modifié par élastomère SBS
Données techniques: Coût énergétique 233.484 MJ; Émission de CO2 6.574 kg; Code CED 17 03 02; Masse de l'élément 4 kg; Volume 0.004 m3
Déchets:
- emballage: re170203 Plastique. (composant de déchet); quantité 0.053 kg; Code CED 17 02 03; Masse de l'élément 1 kg; Volume 0.001667 m3
