# Point singulier pour toiture inclinée de plaques bitumées

- Propriété du fichier: CYPE Ingenieros S.A.
- Format: FIEBDC-3/2016
- Logiciel: Générateur de prix de la construction. CYPE Ingenieros, S.A.
- Date: 25/06/2024
- Zone géographique: Algérie
- Devise: DZD
- Coûts indirects: 3 %
- Frais généraux: 13 %
- Bénéfice: 6 %
- TVA: 19 %

## E Enveloppe et finition extérieure

### EU Couvertures de toitures inclinées

#### EUO Plaques ondulées bitumées

**EUO020** m Point singulier pour toiture inclinée de plaques bitumées.
Rive pour toiture inclinée avec une pente supérieure à 10%, avec bandes de rive, en tôle d'acier, de 10 cm de hauteur, 7 cm de largeur et 2 m de longueur. Comprend les accessoires de fixation des pièces aux plaques.
Inclut: Implantation et mise en place des pièces d'arrêt sur les plaques de toiture. Fixation des pièces aux plaques.
Critère pour le métré: Longueur mesurée selon documentation graphique du Projet, augmentée de 5 cm de chaque côté.
Critère pour le mémoire: On mesurera la longueur réellement exécutée selon les spécifications du Projet, y compris les appuis.

| Code | U | Désignation | Quantité | Prix | Montant |
|---|---|---|---|---|---|
| mt13lpo020a | m | Bande de rive, en tôle d'acier, de 10 cm de hauteur, 7 cm de largeur et 2 m de longueur, pour toiture de plaques bitumées. (matériau) | 1 | 805.8 | 805.800 |
| mt13lpo033a | U | Clou, pour fixation sur support en béton. (matériau) | 4 | 12.53 | 50.120 |
| mo051 | h | Compagnon professionnel III/CP2 monteur de parois industrielles. (main-d'œuvre) | 0.274 | 717.33 | 196.548 |
| mo098 | h | Ouvrier professionnel II/OP monteur de parois industrielles. (main-d'œuvre) | 0.093 | 521.84 | 48.531 |
| % | % | Frais de chantier des unités d'ouvrage | 2 % | 1100.999 | 22.020 |
|  |  | Coûts directs |  |  | 1123.019 |
