# Rencontre du versant avec un parement vertical

- Propriété du fichier: CYPE Ingenieros S.A.
- Format: FIEBDC-3/2016
- Logiciel: Générateur de prix de la construction. CYPE Ingenieros, S.A.
- Date: 25/06/2024
- Zone géographique: Algérie
- Devise: DZD
- Coûts indirects: 3 %
- Frais généraux: 13 %
- Bénéfice: 6 %
- TVA: 19 %

## E Enveloppe et finition extérieure

### EU Couvertures de toitures inclinées

#### EUS Solins

**EUS020** m Rencontre du versant avec un parement vertical.
Rencontre latérale du versant avec le parement vertical sur une toiture inclinée, imperméabilisation avec closoir bavette souple autoadhésif en plomb, de 33 cm de largeur protégée avec profilé en tôle d'acier galvanisé, mis en place dans la saignée du parement avec du mortier de ciment.
Inclut: Ouverture d'une saignée périmétrique dans le parement vertical. Mise en place du closoir bavette souple autoadhésif. Fixation du profilé métallique. Scellement des joints.
Critère pour le métré: Longueur mesurée en grandeur réelle, selon documentation graphique du Projet.
Critère pour le mémoire: On mesurera, en grandeur réelle, la longueur réellement exécutée selon les spécifications du Projet.

| Code | U | Désignation | Quantité | Prix | Montant |
|---|---|---|---|---|---|
| mt13eur130a | m | Closoir bavette souple autoadhésif en plomb, de 33 cm de largeur; pour l'imperméabilisation de rencontres. (matériau) | 1.1 | 6173.49 | 6790.839 |
| mt15acc020c | m | Tôle en acier galvanisé, épaisseur 0,8 mm, développement 300 mm, et 2 plis. (matériau) | 1.1 | 371.69 | 408.859 |
| mt09mor010e | m³ | Mortier de ciment CEM II/B-P 32,5 N type M-10, confectionné sur site avec 380 kg/m³ de ciment et une proportion en volume 1/4. (matériau) | 0.01 | 16839.13 | 168.391 |
| mt15sja020a | U | Cartouche de mastic de polyuréthane, de 310 cm³. (matériau) | 0.17 | 1279.67 | 217.544 |
| mo011 | h | Compagnon professionnel III/CP2 monteur. (main-d'œuvre) | 0.349 | 717.33 | 250.348 |
| mo080 | h | Ouvrier professionnel II/OP monteur. (main-d'œuvre) | 0.349 | 521.84 | 182.122 |
| % | % | Frais de chantier des unités d'ouvrage | 2 % | 8018.103 | 160.362 |
|  |  | Coûts directs |  |  | 8178.465 |

Déchets:
- pose: mt13eur130a Closoir bavette souple autoadhésif en plomb, de 33 cm de largeur; pour l'imperméabilisation de rencontres; facteur de déchet 0.0408961
- pose: mt15acc020c Tôle en acier galvanisé, épaisseur 0,8 mm, développement 300 mm, et 2 plis; facteur de déchet 0.0158735
- pose: mt09mor010e; facteur de déchet 0.0036
- pose: mt15sja020a Cartouche de mastic de polyuréthane, de 310 cm³; facteur de déchet 0.06

## Ressources

**mt13eur130a** m Closoir bavette souple autoadhésif en plomb, de 33 cm de largeur; pour l'imperméabilisation de rencontres
Données techniques: Coût énergétique 1605.236 MJ; Émission de CO2 22.231 kg; Code CED 17 04 03; Masse de l'élément 14.916 kg; Volume 0.009944 m3
Déchets:
- emballage: re170203 Plastique. (composant de déchet); quantité 0.001 kg; Code CED 17 02 03; Masse de l'élément 1 kg; Volume 0.001667 m3

**mt15acc020c** m Tôle en acier galvanisé, épaisseur 0,8 mm, développement 300 mm, et 2 plis
Données techniques: Coût énergétique 59.281 MJ; Émission de CO2 6.018 kg; Code CED 17 04 05; Masse de l'élément 2.34 kg; Volume 0.001114 m3
Déchets:
- emballage: re170203 Plastique; quantité 0.006 kg

**mt09mor010e** m³ Mortier de ciment CEM II/B-P 32,5 N type M-10
Données techniques: Coût énergétique 3724.000 MJ; Émission de CO2 323.000 kg; Code CED 17 01 01; Masse de l'élément 1900 kg; Volume 1.266667 m3

**mt15sja020a** U Cartouche de mastic de polyuréthane, de 310 cm³
Données techniques: Coût énergétique 67.793 MJ; Émission de CO2 3.302 kg; Code CED 17 09 04; Masse de l'élément 0.403 kg; Volume 0.000269 m3
Déchets:
- emballage: re170203 Plastique; quantité 0.1 kg
