# Point singulier pour toiture inclinée en polycarbonate cellulaire

- Propriété du fichier: CYPE Ingenieros S.A.
- Format: FIEBDC-3/2016
- Logiciel: Générateur de prix de la construction. CYPE Ingenieros, S.A.
- Date: 18/09/2024
- Zone géographique: Algérie
- Devise: DZD
- Coûts indirects: 3 %
- Frais généraux: 13 %
- Bénéfice: 6 %
- TVA: 19 %

## E Enveloppe et finition extérieure

### EU Couvertures de toitures inclinées

#### EUY Plaques de polycarbonate

**EUY030** m Point singulier pour toiture inclinée en polycarbonate cellulaire.
Rencontre frontale du versant avec le parement vertical pour toiture inclinée avec une pente supérieure à 10%, avec profilé d'appui en aluminium, de 1,8 mm d'épaisseur, 65 mm de largeur, 120 mm de hauteur et 4000 mm de longueur, avec joint en néoprène et profilé de fermeture supérieure en aluminium, de 1,8 mm d'épaisseur, 60 mm de largeur, 40 mm de hauteur et 4000 mm de longueur, avec joint en néoprène. Comprend les accessoires de fixation des profilés au parement vertical et le silicone neutre oxymique, pour le scellement des joints.
Inclut: Implantation. Fixation du profilé d'appui au parement vertical. Mise en place des plaques. Fixation du profilé de fermeture supérieur au parement vertical. Scellement des joints.
Critère pour le métré: Longueur mesurée selon documentation graphique du Projet, augmentée de 5 cm de chaque côté.
Critère pour le mémoire: On mesurera la longueur réellement exécutée selon les spécifications du Projet, y compris les appuis.

| Code | U | Désignation | Quantité | Prix | Montant |
|---|---|---|---|---|---|
| mt13lpo170a | m | Profilé d'appui en aluminium, de 1,8 mm d'épaisseur, 65 mm de largeur, 120 mm de hauteur et 4000 mm de longueur, avec joint en néoprène, pour plaques planes en polycarbonate cellulaire; avec accessoires de fixation. (matériau) | 1 | 2032.91 | 2032.910 |
| mt13lpo175a | m | Profilé de fermeture supérieure en aluminium, de 1,8 mm d'épaisseur, 60 mm de largeur, 40 mm de hauteur et 4000 mm de longueur, avec joint en néoprène, pour plaques planes en polycarbonate cellulaire; avec accessoires de fixation. (matériau) | 1 | 1347.66 | 1347.660 |
| mt22www050a | U | Cartouche de 300 ml de silicone neutre oxymique, à élasticité permanente et séchage rapide, couleur blanche, intervalle de température de travail de -60 à 150°C, avec résistance aux rayons UV, dureté Shore A approchée de 22, selon NF EN ISO 868 et élongation à la rupture >= 800%, selon NF EN ISO 8339. (matériau) | 0.025 | 510.88 | 12.772 |
| mo051 | h | Compagnon professionnel III/CP2 monteur de parois industrielles. (main-d'œuvre) | 0.373 | 717.33 | 267.564 |
| mo098 | h | Ouvrier professionnel II/OP monteur de parois industrielles. (main-d'œuvre) | 0.187 | 521.84 | 97.584 |
| % | % | Frais de chantier des unités d'ouvrage | 2 % | 3758.490 | 75.170 |
|  |  | Coûts directs |  |  | 3833.660 |

Déchets:
- pose: mt13lpo175a; facteur de déchet 0.024
- pose: mt22www050a; facteur de déchet 0.06

## Ressources

**mt13lpo175a** m Profilé de fermeture supérieure en aluminium
Données techniques: Coût énergétique 55.631 MJ; Émission de CO2 4.076 kg; Code CED 17 04 02; Masse de l'élément 0.49 kg; Volume 0.000327 m3
Déchets:
- emballage: re170203 Plastique. (composant de déchet); quantité 0.008 kg; Code CED 17 02 03; Masse de l'élément 1 kg; Volume 0.001667 m3

**mt22www050a** U Cartouche de 300 ml de silicone neutre oxymique
Données techniques: Coût énergétique 61.288 MJ; Émission de CO2 2.605 kg; Code CED 17 09 04; Masse de l'élément 0.3 kg; Volume 0.0002 m3
Déchets:
- emballage: re170203 Plastique; quantité 0.1 kg
