# Film de contrôle solaire, sur le vitrage de façade

- Propriété du fichier: CYPE Ingenieros S.A.
- Format: FIEBDC-3/2016
- Logiciel: Générateur de prix de la construction. CYPE Ingenieros, S.A.
- Date: 18/09/2024
- Zone géographique: Algérie
- Devise: DZD
- Coûts indirects: 3 %
- Frais généraux: 13 %
- Bénéfice: 6 %
- TVA: 19 %

## E Enveloppe et finition extérieure

### EV Vitrages

#### EVF Films pour vitres

**EVF010** m² Film de contrôle solaire, sur le vitrage de façade.
Film adhésif de contrôle solaire, transparente, couleur gris verdâtre clair, à base de résines thermoplastiques et microsphères céramiques, de 50 µm d'épaisseur, transmission lumineuse, selon NF EN 410: 75%, facteur solaire (coefficient g), selon NF EN 410: 59%, appliqué sur la face intérieure du vitrage de façade. Comprend la solution savonneuse, pour le nettoyage de la surface du vitrage et la mise en place des films adhésifs.
Inclut: Nettoyage de la surface du verre. Humectage, par arrosage, des surfaces à adhérer. Application et extension de la membrane, par pression avec une raclette. Nettoyage et séchage de la surface.
Critère pour le métré: Surface mesurée selon documentation graphique du Projet.
Critère pour le mémoire: On mesurera la surface réellement exécutée selon les spécifications du Projet.

| Code | U | Désignation | Quantité | Prix | Montant |
|---|---|---|---|---|---|
| mt21lmc030a | l | Liquide nettoyeur à base de solution savonneuse à 6% de teneur en eau, à appliquer avec un pulvérisateur, pour le nettoyage de la surface du vitrage et la mise en place des films adhésifs. (matériau) | 0.15 | 27.29 | 4.094 |
| mt21lmc010aa | m² | Film adhésif de contrôle solaire, transparente, couleur gris verdâtre clair, à base de résines thermoplastiques et microsphères céramiques, de 50 µm d'épaisseur, transmission lumineuse, selon NF EN 410: 75%, facteur solaire (coefficient g), selon NF EN 410: 59%, pour application sur la face intérieure du vitrage. (matériau) | 1.05 | 3195.03 | 3354.782 |
| mo055 | h | Compagnon professionnel III/CP2 vitrier. (main-d'œuvre) | 0.129 | 742.88 | 95.832 |
| mo110 | h | Ouvrier professionnel II/OP vitrier. (main-d'œuvre) | 0.129 | 554.86 | 71.577 |
| % | % | Frais de chantier des unités d'ouvrage | 2 % | 3526.285 | 70.526 |
|  |  | Coûts directs |  |  | 3596.811 |

Déchets:
- pose: mt21lmc030a; facteur de déchet 0.055
- pose: mt21lmc010aa; facteur de déchet 0.035

## Ressources

**mt21lmc030a** l Liquide nettoyeur à base de solution savonneuse à 6% de teneur en eau
Données techniques: Coût énergétique 4.265 MJ; Émission de CO2 0.194 kg; Code CED 20 01 30; Masse de l'élément 1 kg; Volume 0.001 m3
Déchets:
- emballage: re170203 Plastique. (composant de déchet); quantité 0.023 kg; Code CED 17 02 03; Masse de l'élément 1 kg; Volume 0.001667 m3

**mt21lmc010aa** m² Film adhésif de contrôle solaire
Données techniques: Coût énergétique 11.859 MJ; Émission de CO2 0.530 kg; Code CED 17 02 03; Masse de l'élément 0.065 kg; Volume 0.000108 m3
Déchets:
- emballage: re170203 Plastique; quantité 0.07 kg
