# Ferme-porte pour porte vitrée en verre trempé

- Propriété du fichier: CYPE Ingenieros S.A.
- Format: FIEBDC-3/2016
- Logiciel: Générateur de prix de la construction. CYPE Ingenieros, S.A.
- Date: 16/06/2025
- Zone géographique: Algérie
- Devise: DZD
- Coûts indirects: 3 %
- Frais généraux: 13 %
- Bénéfice: 6 %
- TVA: 19 %

## E Enveloppe et finition extérieure

### EV Vitrages

#### EVP Portes vitrées

**EVP030** U Ferme-porte pour porte vitrée en verre trempé.
Ferme-porte pour porte vitrée en verre trempé, en acier inoxydable AISI 304, encastré dans le sol, pose avec du mortier de ciment, confectionné sur chantier, dosage 1:6.
Inclut: Implantation. Préparation du vide. Retrait et stockage des décombres. Chargement manuel des décombres dans le camion ou la benne. Application du mortier. Mise en place du ferme-porte.
Critère pour le métré: Nombre d'unités prévues, selon documentation graphique du Projet.
Critère pour le mémoire: On mesurera le nombre d'unités réellement exécutées selon les spécifications du Projet.

| Code | U | Désignation | Quantité | Prix | Montant |
|---|---|---|---|---|---|
| mt08aaa010a | m³ | Eau. (matériau) | 0.006 | 190.41 | 1.142 |
| mt01arg005a | t | Sable de carrière, pour mortier confectionné sur le chantier. (matériau) | 0.002 | 2017.24 | 4.034 |
| mt08cem000a | kg | Ciment gris en sacs. (matériau) | 0.25 | 13.84 | 3.460 |
| mt21vts030 | U | Ferme-porte pour porte vitrée, en acier inoxydable AISI 304, pour encastrer au sol. (matériau) | 1 | 18795.44 | 18795.440 |
| mq06hor010 | h | Bétonnière électrique avec une capacité de gâchage de 160 l. (matériel) | 0.006 | 334.81 | 2.009 |
| mo020 | h | Compagnon professionnel III/CP2 construction. (main-d'œuvre) | 0.771 | 731.39 | 563.902 |
| mo113 | h | Ouvrier d'exécution I/OE1 construction. (main-d'œuvre) | 0.193 | 526.74 | 101.661 |
| mo011 | h | Compagnon professionnel III/CP2 monteur. (main-d'œuvre) | 0.385 | 751.66 | 289.389 |
| mo080 | h | Ouvrier professionnel II/OP monteur. (main-d'œuvre) | 0.09 | 546.7 | 49.203 |
| % | % | Frais de chantier des unités d'ouvrage | 2 % | 19810.240 | 396.205 |
|  |  | Coûts directs |  |  | 20206.445 |

Déchets:
- pose: mt01arg005a Sable de carrière, pour mortier confectionné sur le chantier; facteur de déchet 0.00501329
- pose: mt08cem000a Ciment gris en sacs; facteur de déchet 0.00756

## Ressources

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
