# Vitre en verre trempé

- Propriété du fichier: CYPE Ingenieros S.A.
- Format: FIEBDC-3/2016
- Logiciel: Générateur de prix de la construction. CYPE Ingenieros, S.A.
- Date: 18/09/2024
- Zone géographique: Algérie
- Devise: DZD
- Coûts indirects: 3 %
- Frais généraux: 13 %
- Bénéfice: 6 %
- TVA: 19 %

## E Enveloppe et finition extérieure

### EV Vitrages

#### EVT Trempés

**EVT010** m² Vitre en verre trempé.
Vitre en verre trempé de silicate sodo-calcique, de couleur bronze, de 8 mm d'épaisseur, classement des prestations 1C2, selon NF EN 12600, fixation sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21vtt020jd | m² | Vitre en verre trempé de silicate sodo-calcique, de couleur bronze, de 8 mm d'épaisseur, classement des prestations 1C2, selon NF EN 12600. Selon NF EN 12150-1. (matériau) | 1.006 | 8029.11 | 8077.285 |
| mt21vva015a | U | Cartouche de 310 ml de silicone neutre, incolore, dureté Shore A approchée de 23, selon NF EN ISO 868 et reprise élastique >=80%, selon NF EN ISO 7389. (matériau) | 0.29 | 693.85 | 201.217 |
| mt21vva021 | U | Produits complémentaires pour la mise en place de verres. (matériau) | 1.5 | 151.48 | 227.220 |
| mo055 | h | Compagnon professionnel III/CP2 vitrier. (main-d'œuvre) | 0.995 | 742.88 | 739.166 |
| mo110 | h | Ouvrier professionnel II/OP vitrier. (main-d'œuvre) | 0.995 | 554.86 | 552.086 |
| % | % | Frais de chantier des unités d'ouvrage | 2 % | 9796.974 | 195.939 |
|  |  | Coûts directs |  |  | 9992.913 |

Déchets:
- pose: mt21vtt020jd; facteur de déchet 0.00763995
- pose: mt21vva015a; facteur de déchet 0.06

## Ressources

**mt21vtt020jd** m² Vitre en verre trempé de silicate sodo-calcique
Données techniques: Coût énergétique 299.984 MJ; Émission de CO2 22.435 kg; Code CED 17 02 02; Masse de l'élément 20 kg; Volume 0.02 m3
Déchets:
- emballage: re170604 Matériaux d'isolation distincts de ceux spécifiés dans les codes 17 06 01 et 17 06 03. (composant de déchet); quantité 0.015 kg; Code CED 17 06 04; Masse de l'élément 1 kg; Volume 0.001667 m3

**mt21vva015a** U Cartouche de 310 ml de silicone neutre
Données techniques: Coût énergétique 87.088 MJ; Émission de CO2 3.667 kg; Code CED 17 09 04; Masse de l'élément 0.45 kg; Volume 0.0003 m3
Déchets:
- emballage: re170203 Plastique. (composant de déchet); quantité 0.1 kg; Code CED 17 02 03; Masse de l'élément 1 kg; Volume 0.001667 m3
