# Vitre en verre trempé

- Propriété du fichier: CYPE Ingenieros S.A.
- Format: FIEBDC-3/2016
- Logiciel: Générateur de prix de la construction. CYPE Ingenieros, S.A.
- Date: 25/06/2024
- Zone géographique: Algérie
- Devise: DZD
- Coûts indirects: 3 %
- Frais généraux: 13 %
- Bénéfice: 6 %
- TVA: 19 %

## E Enveloppe et finition extérieure

### EV Vitrages

#### EVT Trempés

**EVT010** m² Vitre en verre trempé.
Vitre en verre trempé de silicate sodo-calcique, de couleur bronze, de 5 mm d'épaisseur, classement des prestations 1C3, selon NF EN 12600, fixation sur menuiserie avec profilé continu en néoprène.
Inclut: Mise en place du profilé de néoprène dans le périmètre de la vitre. Mise en place de la vitre dans le cadre. Signalisation des vantaux.
Critère pour le métré: Surface de la menuiserie à vitrer, selon documentation graphique du Projet, en incluant dans chaque vantail de verre les dimensions du châssis.
Critère pour le mémoire: On mesurera la surface réellement exécutée selon les spécifications du Projet, en additionnant, pour chacune des pièces, la surface résultant de l'arrondissement par excès de chacune de ses arêtes à des multiples de 30 mm.

| Code | U | Désignation | Quantité | Prix | Montant |
|---|---|---|---|---|---|
| mt21vtt020kb | m² | Vitre en verre trempé de silicate sodo-calcique, de couleur bronze, de 5 mm d'épaisseur, classement des prestations 1C3, selon NF EN 12600. Selon NF EN 12150-1. (matériau) | 1.006 | 5342.92 | 5374.978 |
| mt21vva025 | m | Profilé continu en néoprène pour la mise en place du vitrage. (matériau) | 3.334 | 108.2 | 360.739 |
| mt21vva021 | U | Produits complémentaires pour la mise en place de verres. (matériau) | 1.5 | 151.48 | 227.220 |
| mo055 | h | Compagnon professionnel III/CP2 vitrier. (main-d'œuvre) | 0.923 | 742.88 | 685.678 |
| mo110 | h | Ouvrier professionnel II/OP vitrier. (main-d'œuvre) | 0.923 | 554.86 | 512.136 |
| % | % | Frais de chantier des unités d'ouvrage | 2 % | 7160.751 | 143.215 |
|  |  | Coûts directs |  |  | 7303.966 |

Déchets:
- pose: mt21vtt020kb; facteur de déchet 0.010783
- pose: mt21vva025 Profilé continu en néoprène pour la mise en place du vitrage; facteur de déchet 0.06

## Ressources

**mt21vtt020kb** m² Vitre en verre trempé de silicate sodo-calcique
Données techniques: Coût énergétique 187.693 MJ; Émission de CO2 14.031 kg; Code CED 17 02 02; Masse de l'élément 12.5 kg; Volume 0.0125 m3
Déchets:
- emballage: re170604 Matériaux d'isolation distincts de ceux spécifiés dans les codes 17 06 01 et 17 06 03. (composant de déchet); quantité 0.013 kg; Code CED 17 06 04; Masse de l'élément 1 kg; Volume 0.001667 m3

**mt21vva025** m Profilé continu en néoprène pour la mise en place du vitrage
Données techniques: Coût énergétique 1.286 MJ; Émission de CO2 0.034 kg; Code CED 17 02 03; Masse de l'élément 0.0099 kg; Volume 0.000017 m3
Déchets:
- emballage: re170203 Plastique. (composant de déchet); quantité 0.001 kg; Code CED 17 02 03; Masse de l'élément 1 kg; Volume 0.001667 m3
