# Profilé pour joint de fractionnement, en acier inoxydable

- Propriété du fichier: CYPE Ingenieros S.A.
- Format: FIEBDC-3/2016
- Logiciel: Générateur de prix de la construction. CYPE Ingenieros, S.A.
- Date: 25/06/2024
- Zone géographique: Algérie
- Devise: DZD
- Coûts indirects: 3 %
- Frais généraux: 13 %
- Bénéfice: 6 %
- TVA: 19 %

## F Aménagements et finitions

### FE Éléments complémentaires de finitions

#### FEP Profilés décoratifs

**FEP140** m Profilé pour joint de fractionnement, en acier inoxydable.
Profilé en L pour joints de partage, en acier inoxydable AISI 304, de 20 mm de largeur, 20 mm de hauteur et 1 mm d'épaisseur.
Inclut: Préparation de la surface support. Implantation. Découpe et préparation. Nivellement. Mise en place et fixation. Nettoyage final.
Critère pour le métré: Longueur mesurée selon documentation graphique du Projet. Le métré par casses et découpes n'a pas été augmenté, puisque 5% de pièces de plus ont été considérées dans la décomposition.
Critère pour le mémoire: On mesurera la longueur réellement exécutée selon les spécifications du Projet.

| Code | U | Désignation | Quantité | Prix | Montant |
|---|---|---|---|---|---|
| mt18jpc091ig | m | Profilé en L pour joints de partage, en acier inoxydable AISI 304, de 20 mm de largeur, 20 mm de hauteur et 1 mm d'épaisseur. (matériau) | 1.05 | 774.8 | 813.540 |
| mo023 | h | Compagnon professionnel III/CP2 carreleur en revêtements de sols. (main-d'œuvre) | 0.068 | 698.09 | 47.470 |
| % | % | Frais de chantier des unités d'ouvrage | 2 % | 861.010 | 17.220 |
|  |  | Coûts directs |  |  | 878.230 |

Déchets:
- pose: mt18jpc091ig; facteur de déchet 0.0045

## Ressources

**mt18jpc091ig** m Profilé en L pour joints de partage
Données techniques: Coût énergétique 55.538 MJ; Émission de CO2 8.088 kg; Code CED 17 04 05; Masse de l'élément 1.15 kg; Volume 0.000548 m3
Déchets:
- emballage: re170203 Plastique. (composant de déchet); quantité 0.008 kg; Code CED 17 02 03; Masse de l'élément 1 kg; Volume 0.001667 m3
