# Rampe d'escalier, en acier

- Propriété du fichier: CYPE Ingenieros S.A.
- Format: FIEBDC-3/2016
- Logiciel: Générateur de prix de la construction. CYPE Ingenieros, S.A.
- Date: 25/06/2024
- Zone géographique: Algérie
- Devise: DZD
- Coûts indirects: 3 %
- Frais généraux: 13 %
- Bénéfice: 6 %
- TVA: 19 %

## F Aménagements et finitions

### FG Garde-corps et mains courantes

#### FGE Rampes d'escaliers

**FGE010** m Rampe d'escalier, en acier.
Rampe métallique à tube creux en acier laminé à froid de 90 cm de hauteur, avec châssis simple, constitué d'une lisse haute de 100x40x2 mm, qui fait main courante, et d'une lisse basse de 80x40x2 mm; montants verticaux de 80x40x2 mm disposés tous les 120 cm et barreaux verticaux de 20x20x1 mm, placés tous les 12 cm et soudés entre eux, pour escalier en U, à deux volées droites avec palier intermédiaire. Comprend les pattes d'ancrage pour mise en place dans des parois maçonnées avec du mortier de ciment, confectionné sur chantier, dosage 1:6. Élaborée en atelier et montée in situ. Totalement terminée et prête à peindre.
Inclut: Implantation des points de fixation. Aplomb et nivellement. Résolution des unions entre tronçons. Résolution des liaisons avec le parement.
Critère pour le métré: Longueur mesurée aux axes en grandeur réelle, selon documentation graphique du Projet.
Critère pour le mémoire: On mesurera, en grandeur réelle, aux axes, la longueur réellement exécutée selon les spécifications du Projet.

| Code | U | Désignation | Quantité | Prix | Montant |
|---|---|---|---|---|---|
| mt08aaa010a | m³ | Eau. (matériau) | 0.006 | 189.49 | 1.137 |
| mt01arg005a | t | Sable de carrière, pour mortier confectionné sur le chantier. (matériau) | 0.013 | 2006.95 | 26.090 |
| mt08cem000a | kg | Ciment gris en sacs. (matériau) | 2 | 13.77 | 27.540 |
| mt26dbe010c | m | Rampe métallique à tube creux en acier laminé à froid de 90 cm de hauteur, avec châssis simple constitué d'une lisse haute de 100x40x2 mm, qui fait main courante, et d'une lisse basse de 80x40x2 mm; montants verticaux de 80x40x2 mm disposés tous les 120 cm et barreaux verticaux de 20x20x1 mm, placés tous les 12 cm et soudés entre eux, pour un escalier en U, à deux volées droites avec palier intermédiaire. (matériau) | 1 | 9979.85 | 9979.850 |
| mq08sol020 | h | Équipement et éléments auxiliaires pour soudure électrique. (matériel) | 0.116 | 330.5 | 38.338 |
| mq06hor010 | h | Bétonnière électrique avec une capacité de gâchage de 160 l. (matériel) | 0.006 | 333.01 | 1.998 |
| mo020 | h | Compagnon professionnel III/CP2 construction. (main-d'œuvre) | 0.419 | 698.09 | 292.500 |
| mo113 | h | Ouvrier d'exécution I/OE1 construction. (main-d'œuvre) | 0.279 | 502.77 | 140.273 |
| mo018 | h | Compagnon professionnel III/CP2 menuisier PVC et métal. (main-d'œuvre) | 0.559 | 707.24 | 395.347 |
| mo059 | h | Ouvrier professionnel II/OP menuisier PVC et métal. (main-d'œuvre) | 0.279 | 522.83 | 145.870 |
| % | % | Frais de chantier des unités d'ouvrage | 2 % | 11048.943 | 220.979 |
|  |  | Coûts directs |  |  | 11269.922 |

Déchets:
- pose: mt01arg005a Sable de carrière, pour mortier confectionné sur le chantier; facteur de déchet 0.00501329
- pose: mt08cem000a Ciment gris en sacs; facteur de déchet 0.00756

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt26dbe010c** m Rampe métallique à tube creux en acier laminé à froid de 90 cm de hauteur
Données techniques: Coût énergétique 123.166 MJ; Émission de CO2 6.389 kg
Déchets:
- emballage: re170203 Plastique; quantité 0.003 kg
