# Isolation acoustique au bruit aérien entre plaques, dans un faux plafond de plaques, avec des membranes viscoélastiques

- Propriété du fichier: CYPE Ingenieros S.A.
- Format: FIEBDC-3/2016
- Logiciel: Générateur de prix de la construction. CYPE Ingenieros, S.A.
- Date: 25/06/2024
- Zone géographique: Algérie
- Devise: DZD
- Coûts indirects: 3 %
- Frais généraux: 13 %
- Bénéfice: 6 %
- TVA: 19 %

## F Aménagements et finitions

### FI Isolations intérieures

#### FIL Plafonds suspendus

**FIL040** m² Isolation acoustique au bruit aérien entre plaques, dans un faux plafond de plaques, avec des membranes viscoélastiques.
Isolation acoustique au bruit aérien entre plaques, dans un faux plafond de plaques, avec membrane viscoélastique de haute densité, de 4 mm d'épaisseur, fixée entre les plaques avec adhésif à base de caoutchouc synthétique.
Critère d'évaluation économique: Le prix ne comprend pas le faux plafond.
Inclut: Nettoyage et préparation de la surface support. Découpe de l'isolant. Mise en place de l'isolant dans la plaque déjà montée.
Critère pour le métré: Surface mesurée selon documentation graphique du Projet.
Critère pour le mémoire: On mesurera la surface réellement exécutée selon les spécifications du Projet.

| Code | U | Désignation | Quantité | Prix | Montant |
|---|---|---|---|---|---|
| mt16ptd060Ce | m² | Membrane viscoélastique de haute densité, de 4 mm d'épaisseur; avec 38,5 dB d'indice global de réduction acoustique, Rw. (matériau) | 1.05 | 1143.81 | 1201.001 |
| mt16afd010a | l | Adhésif à base de caoutchouc synthétique, pour fixation des matériaux isolants. (matériau) | 0.25 | 1557.11 | 389.278 |
| mo054 | h | Compagnon professionnel III/CP2 poseur d'isolants rigides ou flexibles. (main-d'œuvre) | 0.087 | 717.33 | 62.408 |
| mo101 | h | Ouvrier professionnel II/OP poseur d'isolants rigides ou flexibles. (main-d'œuvre) | 0.087 | 521.84 | 45.400 |
| % | % | Frais de chantier des unités d'ouvrage | 2 % | 1698.087 | 33.962 |
|  |  | Coûts directs |  |  | 1732.049 |

Déchets:
- pose: mt16ptd060Ce Membrane viscoélastique de haute densité, de 4 mm d'épaisseur; avec 38,5 dB d'indice global de réduction acoustique, Rw; facteur de déchet 0.07

## Ressources

**mt16ptd060Ce** m² Membrane viscoélastique de haute densité, de 4 mm d'épaisseur; avec 38,5 dB d'indice global de réduction acoustique, Rw
Données techniques: Coût énergétique 242.744 MJ; Émission de CO2 7.261 kg; Code CED 17 03 02; Masse de l'élément 6.5 kg; Volume 0.0065 m3
Déchets:
- emballage: re170203 Plastique. (composant de déchet); quantité 0.05 kg; Code CED 17 02 03; Masse de l'élément 1 kg; Volume 0.001667 m3
