# Plafond suspendu démontable antibactérien et antifongique, en plaques de plâtre. Système "PLACO"

- Propriété du fichier: CYPE Ingenieros S.A.
- Format: FIEBDC-3/2016
- Logiciel: Générateur de prix de la construction. CYPE Ingenieros, S.A.
- Date: 18/09/2024
- Zone géographique: Algérie
- Devise: DZD
- Coûts indirects: 3 %
- Frais généraux: 13 %
- Bénéfice: 6 %
- TVA: 19 %

## F Aménagements et finitions

### FL Revêtements de plafonds

#### FLE Plafonds suspendus démontables, en plaques de plâtre

**FLE080** m² Plafond suspendu démontable antibactérien et antifongique, en plaques de plâtre. Système "PLACO".
Faux plafond suspendu démontable, décoratif, situé à une hauteur inférieure à 4 m. Système "PLACO", constitué de: OSSATURE: ossature apparente, en acier galvanisé, couleur blanche, avec semelle de 24 mm de largeur, comprenant profilés primaires en acier galvanisé, Quick-lock "PLACO", de 3600 mm de longueur et 24x38 mm de section, profilés secondaires en acier galvanisé, Quick-lock "PLACO", de 1200 mm de longueur et 24x32 mm de section et profilés secondaires en acier galvanisé, Quick-lock "PLACO", de 600 mm de longueur et 24x32 mm de section, suspendus du plancher ou de l'élément porteur avec des tiges et des crochets; PLAQUES: plaques de plâtre, gamme Gyprex modèle Asepta "PLACO", de 600x600 mm et 8 mm d'épaisseur, à surface lisse, revêtues sur une face avec une couche de vinyle avec un agent biocide, contre les bactéries et les champignons. Comprend les cornières Quick-lock "PLACO", les fixations pour l'ancrage des profilés, et les accessoires de montage.
Inclut: Implantation des axes de l'ossature modulaire. Nivellement et fixation des profilés périmétriques. Implantation des profilés primaires de l'ossature. Signalisation des points d'ancrage au plancher ou à l'élément support. Nivellement et suspension des profilés primaires et secondaires de l'ossature. Découpe des plaques. Mise en place des plaques. Résolution des rencontres et des points singuliers.
Critère pour le métré: Surface mesurée entre les parements, selon documentation graphique du Projet, sans déduire les trémies pour les installations.
Critère pour le mémoire: On mesurera la surface réellement exécutée selon les spécifications du Projet, sans décompter les trémies pour les installations.

| Code | U | Désignation | Quantité | Prix | Montant |
|---|---|---|---|---|---|
| mt12plp100a | m | Cornière en acier galvanisé, Quick-lock "PLACO", couleur blanche, fabriquée par laminage à froid, de 3000 mm de longueur, 22x22 mm de section et 0,5 mm d'épaisseur, pour la réalisation de faux plafonds démontables, selon NF EN 13964. (matériau) | 0.5 | 175.52 | 87.760 |
| mt12ple100 | U | Tige lisse réglable avec crochet "PLACO", de 4 mm de diamètre et 1000 mm de longueur. (matériau) | 0.83 | 218.8 | 181.604 |
| mt12psg220 | U | Fixation composée d'une cheville et d'une vis 5x27. (matériau) | 0.83 | 7.73 | 6.416 |
| mt12ple090 | U | Pièce à accroche rapide Quick-lock "PLACO". (matériau) | 0.83 | 152.14 | 126.276 |
| mt12plp090a | m | Profilé primaire en acier galvanisé Quick-lock "PLACO", couleur blanche, fabriqué par laminage à froid, de 3600 mm de longueur et 24x38 mm de section, pour la réalisation de faux plafonds démontables, selon NF EN 13964. (matériau) | 0.83 | 217.6 | 180.608 |
| mt12plp090h | m | Profilé secondaire en acier galvanisé Quick-lock "PLACO", couleur blanche, fabriqué par laminage à froid, de 1200 mm de longueur et 24x32 mm de section, pour la réalisation de faux plafonds démontables, selon NF EN 13964. (matériau) | 1.66 | 217.6 | 361.216 |
| mt12plp090k | m | Profilé secondaire en acier galvanisé Quick-lock "PLACO", couleur blanche, fabriqué par laminage à froid, de 600 mm de longueur et 24x32 mm de section, pour la réalisation de faux plafonds démontables, selon NF EN 13964. (matériau) | 0.83 | 217.6 | 180.608 |
| mt12plk030dja | m² | Plaque de plâtre, gamme Gyprex modèle Asepta "PLACO", de 600x600 mm et 8 mm d'épaisseur, à surface lisse, revêtue sur une face avec une couche de vinyle avec un agent biocide, contre les bactéries et les champignons, à placer sur ossature apparente avec semelle de 24 mm de largeur, selon NF EN 13964. (matériau) | 1.02 | 2430.84 | 2479.457 |
| mo015 | h | Compagnon professionnel III/CP2 monteur de faux plafonds en plaques de plâtre. (main-d'œuvre) | 0.303 | 717.33 | 217.351 |
| mo082 | h | Ouvrier professionnel II/OP monteur de faux plafonds en plaques de plâtre. (main-d'œuvre) | 0.303 | 521.84 | 158.118 |
| % | % | Frais de chantier des unités d'ouvrage | 2 % | 3979.414 | 79.588 |
|  |  | Coûts directs |  |  | 4059.002 |

Déchets:
- pose: mt12plp100a; facteur de déchet 0.0181652
- pose: mt12ple090 Pièce à accroche rapide Quick-lock "PLACO"; facteur de déchet 0.02
- pose: mt12plp090a; facteur de déchet 0.0167759
- pose: mt12plp090h; facteur de déchet 0.0167769
- pose: mt12plp090k; facteur de déchet 0.0167769
- pose: mt12plk030dja; facteur de déchet 0.0120021

## Ressources

**mt12plp100a** m Cornière en acier galvanisé
Données techniques: Coût énergétique 30.991 MJ; Émission de CO2 0.956 kg; Code CED 17 04 05; Masse de l'élément 0.23 kg; Volume 0.00011 m3
Déchets:
- emballage: re170203 Plastique. (composant de déchet); quantité 0.005 kg; Code CED 17 02 03; Masse de l'élément 1 kg; Volume 0.001667 m3

**mt12ple090** U Pièce à accroche rapide Quick-lock "PLACO"
Données techniques: Coût énergétique 5.371 MJ; Émission de CO2 0.273 kg; Code CED 17 04 05; Masse de l'élément 0.3 kg; Volume 0.000143 m3
Déchets:
- emballage: re170203 Plastique; quantité 0.025 kg

**mt12plp090a** m Profilé primaire en acier galvanisé Quick-lock "PLACO"
Données techniques: Coût énergétique 38.976 MJ; Émission de CO2 1.201 kg; Code CED 17 04 05; Masse de l'élément 0.29 kg; Volume 0.000138 m3
Déchets:
- emballage: re170203 Plastique; quantité 0.005 kg

**mt12plp090h** m Profilé secondaire en acier galvanisé Quick-lock "PLACO"
Données techniques: Coût énergétique 34.999 MJ; Émission de CO2 1.079 kg; Code CED 17 04 05; Masse de l'élément 0.26 kg; Volume 0.000124 m3
Déchets:
- emballage: re170203 Plastique; quantité 0.005 kg

**mt12plp090k** m Profilé secondaire en acier galvanisé Quick-lock "PLACO"
Données techniques: Coût énergétique 34.999 MJ; Émission de CO2 1.079 kg; Code CED 17 04 05; Masse de l'élément 0.26 kg; Volume 0.000124 m3
Déchets:
- emballage: re170203 Plastique; quantité 0.005 kg

**mt12plk030dja** m² Plaque de plâtre
Données techniques: Coût énergétique 163.673 MJ; Émission de CO2 2.461 kg; Code CED 17 08 02; Masse de l'élément 6.2 kg; Volume 0.0062 m3
Déchets:
- emballage: re170203 Plastique; quantité 0.009 kg
