# Bardage métallique avec une tôle d'acier laminé à chaud

- Propriété du fichier: CYPE Ingenieros S.A.
- Format: FIEBDC-3/2016
- Logiciel: Générateur de prix de la construction. CYPE Ingenieros, S.A.
- Date: 28/08/2025
- Zone géographique: Algérie
- Devise: DZD
- Coûts indirects: 3 %
- Frais généraux: 13 %
- Bénéfice: 6 %
- TVA: 19 %

## F Aménagements et finitions

### FM Revêtements de murs

#### FME Métallique

**FME030** m² Bardage métallique avec une tôle d'acier laminé à chaud.
Bardage métallique avec tôle en acier laminé à chaud NF EN 10025 S275JR, de 6 mm d'épaisseur, finition galvanisé à chaud, avec traitement anticorrosion C4 pour un degré de durabilité M, selon NF EN ISO 12944-1. Mise en place: système de fixation cachée avec vis en acier galvanisé sur sous-structure support constituée de profilés en acier laminé de 40x20 mm, finition galvanisée à chaud, avec une séparation de 600 mm. Comprend les ancrages mécaniques pour la fixation de l'ossature de soutien au parement.
Inclut: Nettoyage et préparation de la surface support. Implantation. Fixation des profilés sur le parement. Découpe et préparation du revêtement. Mise en place et fixation du revêtement. Résolution des rencontres et des points singuliers.
Critère pour le métré: Surface mesurée selon documentation graphique du Projet, en déduisant les ouvertures de surface supérieure à 2 m².
Critère pour le mémoire: On mesurera la surface réellement exécutée selon les spécifications du Projet, en déduisant les ouvertures de surface supérieure à 2 m².

| Code | U | Désignation | Quantité | Prix | Montant |
|---|---|---|---|---|---|
| mt07ala010ddc | kg | Acier laminé NF EN 10025 S275JR, en profilés laminés à chaud, pièces simples, pour applications structurales, des séries L, LD, T, rond, carré, rectangulaire ou fer plat, finition galvanisé à chaud. Travaillé et monté en atelier, à placer avec assemblages boulonnés sur site. (matériau) | 1.66 | 431.45 | 716.207 |
| mt26aaa033a | U | Ancrage mécanique avec cheville en nylon et vis en acier galvanisé, à tête fraisée. (matériau) | 12 | 31.99 | 383.880 |
| mt29pme050f | kg | Tôle en acier laminé à chaud NF EN 10025 S275JR, de 6 mm d'épaisseur, finition galvanisé à chaud. (matériau) | 49.5 | 148.53 | 7352.235 |
| mt29pme055 | m² | Traitement anticorrosion C4 pour un degré de durabilité M, selon NF EN ISO 12944-1, composé de nettoyage et dégraissage de la surface avec un détergent et de l'eau sous pression (15-20 Pa) et rinçage postérieur; application ultérieure d'une double couche intermédiaire de peinture époxy, d'au moins 180 microns d'épaisseur, et une couche de finition à base de polyuréthane, d'au moins 60 microns d'épaisseur, couleur à choisir. (matériau) | 2.05 | 1701.47 | 3488.014 |
| mt29pme040a | U | Vis en acier galvanisé. (matériau) | 9.33 | 38.64 | 360.511 |
| mo018 | h | Compagnon professionnel III/CP2 menuisier PVC et métal. (main-d'œuvre) | 0.946 | 741.21 | 701.185 |
| mo059 | h | Ouvrier professionnel II/OP menuisier PVC et métal. (main-d'œuvre) | 0.946 | 547.95 | 518.361 |
| % | % | Frais de chantier des unités d'ouvrage | 2 % | 13520.393 | 270.408 |
|  |  | Coûts directs |  |  | 13790.801 |

Déchets:
- pose: mt07ala010ddc; facteur de déchet 0.0045
- pose: mt26aaa033a Ancrage mécanique avec cheville en nylon et vis en acier galvanisé, à tête fraisée; facteur de déchet 0.00430435
- pose: mt29pme050f Tôle en acier laminé à chaud NF EN 10025 S275JR, de 6 mm d'épaisseur, finition galvanisé à chaud; facteur de déchet 0.02
- pose: mt29pme040a Vis en acier galvanisé; facteur de déchet 0.00424242

## Ressources

**mt07ala010ddc** kg Acier laminé NF EN 10025 S275JR
Données techniques: Coût énergétique 14.060 MJ; Émission de CO2 0.570 kg; Code CED 17 04 05; Masse de l'élément 1 kg; Volume 0.000476 m3

**mt26aaa033a** U Ancrage mécanique avec cheville en nylon et vis en acier galvanisé, à tête fraisée
Données techniques: Coût énergétique 1.599 MJ; Émission de CO2 0.133 kg; Code CED 17 04 05; Masse de l'élément 0.046 kg; Volume 0.000022 m3
Déchets:
- emballage: re150101 Emballages en papier et en carton. (composant de déchet); quantité 0.001 kg; Code CED 15 01 01; Masse de l'élément 1 kg; Volume 0.001333 m3

**mt29pme050f** kg Tôle en acier laminé à chaud NF EN 10025 S275JR, de 6 mm d'épaisseur, finition galvanisé à chaud
Données techniques: Coût énergétique 31.860 MJ; Émission de CO2 2.920 kg; Code CED 17 04 05; Masse de l'élément 1 kg; Volume 0.000476 m3

**mt29pme040a** U Vis en acier galvanisé
Données techniques: Coût énergétique 0.183 MJ; Émission de CO2 0.019 kg; Code CED 17 04 05; Masse de l'élément 0.0066 kg; Volume 0.000003 m3
Déchets:
- emballage: re150101 Emballages en papier et en carton; quantité 0.001 kg
