# Revêtement mural avec du papier vinyle

- Propriété du fichier: CYPE Ingenieros S.A.
- Format: FIEBDC-3/2016
- Logiciel: Générateur de prix de la construction. CYPE Ingenieros, S.A.
- Date: 31/10/2025
- Zone géographique: Algérie
- Devise: DZD
- Coûts indirects: 3 %
- Frais généraux: 13 %
- Bénéfice: 6 %
- TVA: 19 %

## F Aménagements et finitions

### FM Revêtements de murs

#### FMP Papiers peints

**FMP010** m² Revêtement mural avec du papier vinyle.
Revêtement mural avec papier de vinyle, de 235 g/m². Mise en place: avec colle cellulosique, soluble dans l'eau.
Inclut: Nettoyage et préparation de la surface support. Implantation. Découpe et préparation du revêtement. Application de l'adhésif. Mise en place et fixation du revêtement. Nettoyage de l'adhésif excédant et passage du rouleau à joints. Résolution des rencontres et des points singuliers.
Critère pour le métré: Surface mesurée selon documentation graphique du Projet, en déduisant les ouvertures de surface supérieure à 2 m².
Critère pour le mémoire: On mesurera la surface réellement exécutée selon les spécifications du Projet, en déduisant les ouvertures de surface supérieure à 2 m².

| Code | U | Désignation | Quantité | Prix | Montant |
|---|---|---|---|---|---|
| mt29cam020 | kg | Colle cellulosique, soluble dans l'eau, pour papiers peints. (matériau) | 0.01 | 1342.82 | 13.428 |
| mt29pap010a | m² | Papier de vinyle, de 235 g/m², pour revêtement des parements verticaux intérieurs. (matériau) | 1.1 | 519.26 | 571.186 |
| mo038 | h | Compagnon professionnel III/CP2 peintre. (main-d'œuvre) | 0.108 | 731.39 | 78.990 |
| mo076 | h | Ouvrier professionnel II/OP peintre. (main-d'œuvre) | 0.108 | 546.7 | 59.044 |
| % | % | Frais de chantier des unités d'ouvrage | 2 % | 722.648 | 14.453 |
|  |  | Coûts directs |  |  | 737.101 |

Déchets:
- pose: mt29cam020 Colle cellulosique, soluble dans l'eau, pour papiers peints; facteur de déchet 0.03
- pose: mt29pap010a Papier de vinyle, de 235 g/m², pour revêtement des parements verticaux intérieurs; facteur de déchet 0.044

## Ressources

**mt29cam020** kg Colle cellulosique, soluble dans l'eau, pour papiers peints
Données techniques: Coût énergétique 0.294 MJ; Émission de CO2 0.014 kg; Code CED 17 09 04; Masse de l'élément 1 kg; Volume 0.000667 m3
Déchets:
- emballage: re170203 Plastique. (composant de déchet); quantité 0.003 kg; Code CED 17 02 03; Masse de l'élément 1 kg; Volume 0.001667 m3

**mt29pap010a** m² Papier de vinyle, de 235 g/m², pour revêtement des parements verticaux intérieurs
Données techniques: Coût énergétique 0.127 MJ; Émission de CO2 0.200 kg; Code CED 20 01 01; Masse de l'élément 0.235 kg; Volume 0.000313 m3
