# Émail sur serrurerie en acier galvanisé ou en métal non ferreux, finition martelée

- Propriété du fichier: CYPE Ingenieros S.A.
- Format: FIEBDC-3/2016
- Logiciel: Générateur de prix de la construction. CYPE Ingenieros, S.A.
- Date: 08/11/2024
- Zone géographique: Algérie
- Devise: DZD
- Coûts indirects: 3 %
- Frais généraux: 13 %
- Bénéfice: 6 %
- TVA: 19 %

## F Aménagements et finitions

### FP Peintures

#### FPE Spéciales métal

**FPE120** m² Émail sur serrurerie en acier galvanisé ou en métal non ferreux, finition martelée.
Application manuelle de deux couches d'émail synthétique, couleur à choisir, finition martelé, (rendement: 0,1 l/m² chaque couche); application préalable de deux couches d'impression synthétique antioxydante à séchage rapide, à base de résines alkydes, couleur blanche, finition mat (rendement: 0,1 l/m² chaque couche), sur garde-corps intérieur avec barreaudage, en acier galvanisé ou en métal non ferreux.
Inclut: Préparation et nettoyage de la surface support. Application de deux couches d'impression. Application de deux couches de finition.
Critère pour le métré: Surface du polygone enveloppant, mesurée selon documentation graphique du Projet, sur une seule face, sans décompter les ouvertures.
Critère pour le mémoire: La surface du polygone enveloppant les unités réellement exécutées selon les spécifications du Projet sera mesurée, sur une seule face.

| Code | U | Désignation | Quantité | Prix | Montant |
|---|---|---|---|---|---|
| mt27pfi140a | l | Impression synthétique antioxydante à séchage rapide, couleur blanche, finition mat, à base de résines alkydes et pigments antioxydants, de résistance à la corrosion élevée, à appliquer à la brosse ou au pistolet. (matériau) | 0.2 | 1327.41 | 265.482 |
| mt27esm010b | l | Émail synthétique, pour extérieur, couleur à choisir, finition martelé, avec résistance aux intempéries, à appliquer à la brosse, au rouleau ou au pistolet. (matériau) | 0.2 | 1729.74 | 345.948 |
| mo038 | h | Compagnon professionnel III/CP2 peintre. (main-d'œuvre) | 0.782 | 700.68 | 547.932 |
| mo076 | h | Ouvrier professionnel II/OP peintre. (main-d'œuvre) | 0.156 | 523.78 | 81.710 |
| % | % | Frais de chantier des unités d'ouvrage | 2 % | 1241.072 | 24.821 |
|  |  | Coûts directs |  |  | 1265.893 |

Déchets:
- pose: mt27pfi140a; facteur de déchet 0.0307566
- pose: mt27esm010b; facteur de déchet 0.0275

## Ressources

**mt27pfi140a** l Impression synthétique antioxydante à séchage rapide
Données techniques: Coût énergétique 126.005 MJ; Émission de CO2 4.788 kg; Code CED 17 09 04; Masse de l'élément 1.45 kg; Volume 0.000967 m3
Déchets:
- emballage: re150104 Emballages métalliques. (composant de déchet); quantité 0.063 kg; Code CED 15 01 04; Masse de l'élément 1 kg; Volume 0.001667 m3

**mt27esm010b** l Émail synthétique
Données techniques: Coût énergétique 44.700 MJ; Émission de CO2 2.359 kg; Code CED 08 01 11; Masse de l'élément 1 kg; Volume 0.001111 m3
Déchets:
- emballage: re150104 Emballages métalliques; quantité 0.057 kg
