# Plinthe laminée

- Propriété du fichier: CYPE Ingenieros S.A.
- Format: FIEBDC-3/2016
- Logiciel: Générateur de prix de la construction. CYPE Ingenieros, S.A.
- Date: 28/08/2025
- Zone géographique: Algérie
- Devise: DZD
- Coûts indirects: 3 %
- Frais généraux: 13 %
- Bénéfice: 6 %
- TVA: 19 %

## F Aménagements et finitions

### FS Revêtements de sols

#### FSL Laminés

**FSL020** m Plinthe laminée.
Plinthe en MDF, de 41x22 mm, recouvert avec un film plastique imitation bois, couleur à choisir, avec section pour l'hébergement de clips, fixé au parement via clips.
Inclut: Implantation. Découpe des pièces. Fixation des pièces sur le parement. Résolution des coins et des rencontres.
Critère pour le métré: Longueur mesurée selon documentation graphique du Projet, sans inclure les largeurs de passage. Le métré par casses et découpes n'a pas été augmenté, puisque 5% de pièces de plus ont été considérées dans la décomposition.
Critère pour le mémoire: On mesurera la longueur réellement exécutée selon les spécifications du Projet.

| Code | U | Désignation | Quantité | Prix | Montant |
|---|---|---|---|---|---|
| mt18rma040g | m | Plinthe en MDF, de 41x22 mm, recouvert avec un film plastique imitation bois, couleur à choisir, avec section pour l'hébergement de clips et résistance à l'abrasion AC3, selon NF EN 13329. (matériau) | 1.05 | 783.72 | 822.906 |
| mt18rma050 | U | Clip pour plinthe, avec vis pour fixation au parement. (matériau) | 3 | 26.57 | 79.710 |
| mo028 | h | Compagnon professionnel III/CP2 poseur de sols laminés. (main-d'œuvre) | 0.189 | 731.39 | 138.233 |
| % | % | Frais de chantier des unités d'ouvrage | 2 % | 1040.849 | 20.817 |
|  |  | Coûts directs |  |  | 1061.666 |

Déchets:
- pose: mt18rma040g; facteur de déchet 0.0106134

## Ressources

**mt18rma040g** m Plinthe en MDF, de 41x22 mm
Données techniques: Coût énergétique 63.135 MJ; Émission de CO2 -0.849 kg; Code CED 17 02 01; Masse de l'élément 0.463 kg; Volume 0.000421 m3
Déchets:
- emballage: re170203 Plastique. (composant de déchet); quantité 0.002 kg; Code CED 17 02 03; Masse de l'élément 1 kg; Volume 0.001667 m3
