# Plinthe en PVC

- Propriété du fichier: CYPE Ingenieros S.A.
- Format: FIEBDC-3/2016
- Logiciel: Générateur de prix de la construction. CYPE Ingenieros, S.A.
- Date: 28/08/2025
- Zone géographique: Algérie
- Devise: DZD
- Coûts indirects: 3 %
- Frais généraux: 13 %
- Bénéfice: 6 %
- TVA: 19 %

## F Aménagements et finitions

### FS Revêtements de sols

#### FSV Revêtements vinyliques

**FSV160** m Plinthe en PVC.
Plinthe semi-rigide en PVC expansé, de 60 mm de hauteur et 4 mm d'épaisseur, couleur à choisir. Mise en place: avec adhésif.
Inclut: Nettoyage et préparation de la surface support. Implantation. Découpe, mise en place et fixation de la plinthe.
Critère pour le métré: Longueur mesurée selon documentation graphique du Projet, sans inclure les largeurs de passage. Le métré par casses et découpes n'a pas été augmenté, puisque 5% de pièces de plus ont été considérées dans la décomposition.
Critère pour le mémoire: On mesurera la longueur réellement exécutée selon les spécifications du Projet.

| Code | U | Désignation | Quantité | Prix | Montant |
|---|---|---|---|---|---|
| mt18dww020a | l | Adhésif de chloroprène, de base solvante monocomposante. (matériau) | 0.06 | 797.69 | 47.861 |
| mt18rpv020a | m | Plinthe semi-rigide en PVC expansé, de 60 mm de hauteur et 4 mm d'épaisseur, couleur à choisir, fournie en tronçons de 3 m de longueur. (matériau) | 1.05 | 356.23 | 374.042 |
| mo026 | h | Compagnon professionnel III/CP2 poseur de revêtements flexibles. (main-d'œuvre) | 0.162 | 731.39 | 118.485 |
| % | % | Frais de chantier des unités d'ouvrage | 2 % | 540.388 | 10.808 |
|  |  | Coûts directs |  |  | 551.196 |

Déchets:
- pose: mt18rpv020a; facteur de déchet 0.08

## Ressources

**mt18rpv020a** m Plinthe semi-rigide en PVC expansé
Données techniques: Coût énergétique 31.843 MJ; Émission de CO2 0.438 kg; Code CED 17 02 03; Masse de l'élément 0.33 kg; Volume 0.00055 m3
Déchets:
- emballage: re150101 Emballages en papier et en carton. (composant de déchet); quantité 0.018 kg; Code CED 15 01 01; Masse de l'élément 1 kg; Volume 0.001333 m3
- emballage: re170201 Bois. (composant de déchet); quantité 0.052 kg; Code CED 17 02 01; Masse de l'élément 1 kg; Volume 0.000909 m3
- emballage: re170203 Plastique. (composant de déchet); quantité 0.003 kg; Code CED 17 02 03; Masse de l'élément 1 kg; Volume 0.001667 m3
