# Store vénitien intérieur

- Propriété du fichier: CYPE Ingenieros S.A.
- Format: FIEBDC-3/2016
- Logiciel: Générateur de prix de la construction. CYPE Ingenieros, S.A.
- Date: 08/11/2024
- Zone géographique: Algérie
- Devise: DZD
- Coûts indirects: 3 %
- Frais généraux: 13 %
- Bénéfice: 6 %
- TVA: 19 %

## F Aménagements et finitions

### FT Stores et rideaux

#### FTS Stores

**FTS010** U Store vénitien intérieur.
Store vénitien intérieur en aluminium, de 600 mm de largeur et de 1000 mm de hauteur, avec lames orientables de 16 mm de couleur blanche, coffre supérieur en aluminium de 25x25 cm de section cordons et guides, actionnement manuel via cordon pour manoeuvre de levage et tige pour l'orientation des lames, du côté droit; fixé sur la paroi avec des ancrages mécaniques. Comprend ferrures et les accessoires.
Inclut: Implantation. Ancrage au parement des élément de fixation. Montage du store vénitien. Montage des accessoires de l'actionnement.
Critère pour le métré: Nombre d'unités prévues, selon documentation graphique du Projet.
Critère pour le mémoire: On mesurera le nombre d'unités réellement exécutées selon les spécifications du Projet.

| Code | U | Désignation | Quantité | Prix | Montant |
|---|---|---|---|---|---|
| mt44vem050aaaa | U | Store vénitien intérieur en aluminium, de 600 mm de largeur et de 1000 mm de hauteur, avec lames orientables de 16 mm de couleur blanche, coffre supérieur en aluminium de 25x25 cm de section cordons et guides, y compris les ancrages mécaniques pour la fixation au support. (matériau) | 1 | 14460.28 | 14460.280 |
| mt44vem060b | U | Kit pour l'actionnement de store vénitien intérieur, avec cordon pour manoeuvre de levage et tige pour l'orientation des lames, du côté droit. (matériau) | 1 | 1175.63 | 1175.630 |
| mo011 | h | Compagnon professionnel III/CP2 monteur. (main-d'œuvre) | 0.656 | 719.99 | 472.313 |
| mo080 | h | Ouvrier professionnel II/OP monteur. (main-d'œuvre) | 0.984 | 523.78 | 515.400 |
| % | % | Frais de chantier des unités d'ouvrage | 2 % | 16623.623 | 332.472 |
|  |  | Coûts directs |  |  | 16956.095 |

## Ressources

**mt44vem050aaaa** U Store vénitien intérieur en aluminium
Données techniques: Coût énergétique 212.061 MJ; Émission de CO2 14.647 kg
Déchets:
- emballage: re150101 Emballages en papier et en carton. (composant de déchet); quantité 0.112 kg; Code CED 15 01 01; Masse de l'élément 1 kg; Volume 0.001333 m3
- emballage: re170201 Bois. (composant de déchet); quantité 0.062 kg; Code CED 17 02 01; Masse de l'élément 1 kg; Volume 0.000909 m3
- emballage: re170203 Plastique. (composant de déchet); quantité 0.08 kg; Code CED 17 02 03; Masse de l'élément 1 kg; Volume 0.001667 m3
- emballage: re170604 Matériaux d'isolation distincts de ceux spécifiés dans les codes 17 06 01 et 17 06 03. (composant de déchet); quantité 0.016 kg; Code CED 17 06 04; Masse de l'élément 1 kg; Volume 0.001667 m3
