# Revêtement d'escalier intérieur avec des pièces céramiques. Pose en couche épaisse

- Propriété du fichier: CYPE Ingenieros S.A.
- Format: FIEBDC-3/2016
- Logiciel: Générateur de prix de la construction. CYPE Ingenieros, S.A.
- Date: 16/06/2025
- Zone géographique: Algérie
- Devise: DZD
- Coûts indirects: 3 %
- Frais généraux: 13 %
- Bénéfice: 6 %
- TVA: 19 %

## F Aménagements et finitions

### FY Revêtements d'escaliers

#### FYC Céramique

**FYC010** U Revêtement d'escalier intérieur avec des pièces céramiques. Pose en couche épaisse.
Revêtement d'escalier intérieur en U, à deux volées droites avec palier intermédiaire avec 17 marches de 100 cm de largeur, avec pièces en grès émaillé, et plinthe, de 420x180 mm, placé sur un côté. POSE: avec du mortier de ciment M-5. JOINTOIEMENT: avec du mortier de joints cémenteux amélioré, avec absorption d'eau réduite et résistance élevée à l'abrasion type CG 2 W A, couleur blanche, pour joints de 2 à 15 mm.
Inclut: Implantation et tracé des marches, des contremarches et des plinthes. Découpe des pièces et réalisation des assemblages des coins intérieurs et des extérieurs. Humectage des marches. Mise en place de la contremarche et du dessus de la première marche avec du mortier. Tension des cordeaux. Mise en place des contremarches et des marches. Mise en place d'une plinthe. Remplissage des joints. Nettoyage du tronçon.
Critère pour le métré: Nombre d'unités prévues, selon documentation graphique du Projet.
Critère pour le mémoire: On mesurera le nombre d'unités réellement exécutées selon les spécifications du Projet.

| Code | U | Désignation | Quantité | Prix | Montant |
|---|---|---|---|---|---|
| mt18pce010800 | m | Marche en grès émaillé, 8,00DA/m. (matériau) | 17 | 1178.12 | 20028.040 |
| mt18pce011800 | m | Contremarche en grès émaillé, 8,00DA/m. (matériau) | 17 | 1178.12 | 20028.040 |
| mt18zce010a500 | m | Plinthe céramique pour escalier en grès émaillé, 420x180 mm, 5,00DA/m. (matériau) | 7.14 | 736.33 | 5257.396 |
| mt18bde010800 | m² | Pièces en grès émaillé, 8,00DA/m², selon NF EN 14411. (matériau) | 1.05 | 1178.12 | 1237.026 |
| mt18rce010a300 | m | Plinthe céramique en grès émaillé, de 7 cm de largeur, 3,00DA/m. (matériau) | 2 | 441.8 | 883.600 |
| mt09mor010c | m³ | Mortier de ciment CEM II/B-P 32,5 N type M-5, confectionné sur site avec 250 kg/m³ de ciment et une proportion en volume 1/6. (matériau) | 0.22 | 14636.48 | 3220.026 |
| mt01ara010a | m³ | Sable avec granulométrie de 0 à 5 mm de diamètre, propre. (matériau) | 0.02 | 1602.58 | 32.052 |
| mt09mcp020bB | kg | Mortier de joints cémenteux amélioré, avec absorption d'eau réduite et résistance élevée à l'abrasion, type CG2 W A, selon NF EN 13888, couleur blanche, pour joints de 2 à 15 mm, à base de ciment à haute résistance, granulats sélectionnés, additifs spéciaux et pigments, avec effet antimoisissure et effet préventif des efflorescences, hydrofugeant, spécial pour le jointoiement de tout type de pièces céramiques et pierres naturelles dans les zones de prolifération de micro-organismes. (matériau) | 9.22 | 215.73 | 1989.031 |
| mo023 | h | Compagnon professionnel III/CP2 carreleur en revêtements de sols. (main-d'œuvre) | 11.958 | 731.39 | 8745.962 |
| mo061 | h | Ouvrier professionnel II/OP carreleur en revêtements de sols. (main-d'œuvre) | 11.958 | 546.7 | 6537.439 |
| mo113 | h | Ouvrier d'exécution I/OE1 construction. (main-d'œuvre) | 11.958 | 526.74 | 6298.757 |
| % | % | Frais de chantier des unités d'ouvrage | 2 % | 74257.369 | 1485.147 |
|  |  | Coûts directs |  |  | 75742.516 |

Déchets:
- pose: mt18pce010800 Marche en grès émaillé, 8,00DA/m; facteur de déchet 0.0385
- pose: mt18pce011800 Contremarche en grès émaillé, 8,00DA/m; facteur de déchet 0.0385
- pose: mt18zce010a500 Plinthe céramique pour escalier en grès émaillé, 420x180 mm, 5,00DA/m; facteur de déchet 0.0385
- pose: mt18bde010800 Pièces en grès émaillé, 8,00DA/m², selon NF EN 14411; facteur de déchet 0.0374205
- pose: mt18rce010a300 Plinthe céramique en grès émaillé, de 7 cm de largeur, 3,00DA/m; facteur de déchet 0.0385
- pose: mt09mor010c; facteur de déchet 0.0036
- pose: mt01ara010a Sable avec granulométrie de 0 à 5 mm de diamètre, propre; facteur de déchet 0.003
- pose: mt09mcp020bB; facteur de déchet 0.07

## Ressources

**mt18pce010800** m Marche en grès émaillé, 8,00DA/m
Données techniques: Coût énergétique 65.298 MJ; Émission de CO2 3.213 kg; Code CED 17 01 03; Masse de l'élément 5.6 kg; Volume 0.00448 m3
Déchets:
- emballage: re150101 Emballages en papier et en carton. (composant de déchet); quantité 0.034 kg; Code CED 15 01 01; Masse de l'élément 1 kg; Volume 0.001333 m3
- emballage: re170201 Bois. (composant de déchet); quantité 0.004 kg; Code CED 17 02 01; Masse de l'élément 1 kg; Volume 0.000909 m3

**mt18pce011800** m Contremarche en grès émaillé, 8,00DA/m
Données techniques: Coût énergétique 36.976 MJ; Émission de CO2 1.817 kg; Code CED 17 01 03; Masse de l'élément 3.15 kg; Volume 0.00252 m3
Déchets:
- emballage: re150101 Emballages en papier et en carton; quantité 0.034 kg
- emballage: re170201 Bois; quantité 0.004 kg

**mt18zce010a500** m Plinthe céramique pour escalier en grès émaillé, 420x180 mm, 5,00DA/m
Données techniques: Coût énergétique 31.774 MJ; Émission de CO2 1.560 kg; Code CED 17 01 03; Masse de l'élément 2.7 kg; Volume 0.00216 m3
Déchets:
- emballage: re150101 Emballages en papier et en carton; quantité 0.034 kg
- emballage: re170201 Bois; quantité 0.004 kg

**mt18bde010800** m² Pièces en grès émaillé, 8,00DA/m², selon NF EN 14411
Données techniques: Coût énergétique 234.353 MJ; Émission de CO2 11.512 kg; Code CED 17 01 03; Masse de l'élément 20 kg; Volume 0.016 m3
Déchets:
- emballage: re150101 Emballages en papier et en carton; quantité 0.18 kg
- emballage: re170201 Bois; quantité 0.022 kg

**mt18rce010a300** m Plinthe céramique en grès émaillé, de 7 cm de largeur, 3,00DA/m
Données techniques: Coût énergétique 12.700 MJ; Émission de CO2 0.620 kg; Code CED 17 01 03; Masse de l'élément 1.05 kg; Volume 0.00084 m3
Déchets:
- emballage: re150101 Emballages en papier et en carton; quantité 0.034 kg
- emballage: re170201 Bois; quantité 0.004 kg

**mt09mor010c** m³ Mortier de ciment CEM II/B-P 32,5 N type M-5
Données techniques: Coût énergétique 3724.000 MJ; Émission de CO2 323.000 kg; Code CED 17 01 01; Masse de l'élément 1900 kg; Volume 1.266667 m3

**mt01ara010a** m³ Sable avec granulométrie de 0 à 5 mm de diamètre, propre
Données techniques: Coût énergétique 146.250 MJ; Émission de CO2 7.800 kg; Code CED 01 04 09; Masse de l'élément 1950 kg; Volume 1.21875 m3

**mt09mcp020bB** kg Mortier de joints cémenteux amélioré
Données techniques: Coût énergétique 7.725 MJ; Émission de CO2 0.576 kg; Code CED 17 09 04; Masse de l'élément 1 kg; Volume 0.000667 m3
Déchets:
- emballage: re150101 Emballages en papier et en carton; quantité 0.02 kg
- emballage: re170201 Bois; quantité 0.005 kg
- emballage: re170203 Plastique. (composant de déchet); quantité 0.008 kg; Code CED 17 02 03; Masse de l'élément 1 kg; Volume 0.001667 m3
