# Revêtement d'un escalier en granito

- Propriété du fichier: CYPE Ingenieros S.A.
- Format: FIEBDC-3/2016
- Logiciel: Générateur de prix de la construction. CYPE Ingenieros, S.A.
- Date: 31/10/2025
- Zone géographique: Algérie
- Devise: DZD
- Coûts indirects: 3 %
- Frais généraux: 13 %
- Bénéfice: 6 %
- TVA: 19 %

## F Aménagements et finitions

### FY Revêtements d'escaliers

#### FYG Ciment/Granito

**FYG010** U Revêtement d'un escalier en granito.
Revêtement d'escalier en U, à deux volées droites avec palier intermédiaire avec 17 marches de 100 cm de largeurvia le montage des éléments suivants: marches constituées de marche préfabriquée en granito, en "L", pour intérieurs, usage normal, micrograin (inférieur ou égal à 6 mm), couleur Ivoire, longueur jusqu'à 110 cm, avec pas de 23-32 cm et hauteur de la contremarche de 13-20 cm, poli en usine, selon NF EN 13748-1 ayant entre 3 et 5 cm d'épaisseur, faces et côtés polis; plinthe d'escalier en granito micrograin (inférieur ou égal à 6 mm), couleur Ivoire, à une pièce à cheval, placé sur un côté, le tout placé avec du mortier de ciment M-5, avec sable argileux, sur des marches préalables (non comprises dans ce prix). Comprend le revêtement de sol de paliers et jointoyé du même ton que les pièces.
Inclut: Implantation et tracé des marches. Découpe des pièces et réalisation des assemblages des coins intérieurs et des extérieurs. Humectage des marches. Mise en place de la première marche avec du mortier. Tension des cordeaux. Mise en place des pièces. Mise en place d'une plinthe. Remplissage des joints. Nettoyage du tronçon.
Critère pour le métré: Nombre d'unités prévues, selon documentation graphique du Projet.
Critère pour le mémoire: On mesurera le nombre d'unités réellement exécutées selon les spécifications du Projet.

| Code | U | Désignation | Quantité | Prix | Montant |
|---|---|---|---|---|---|
| mt09mor010c | m³ | Mortier de ciment CEM II/B-P 32,5 N type M-5, confectionné sur site avec 250 kg/m³ de ciment et une proportion en volume 1/6. (matériau) | 0.197 | 14636.48 | 2883.387 |
| mt18ppt010fa | U | Marche préfabriquée en granito, en "L", pour intérieurs, usage normal, micrograin (inférieur ou égal à 6 mm), couleur Ivoire, longueur jusqu'à 110 cm, avec pas de 23-32 cm et hauteur de la contremarche de 13-20 cm, poli en usine, selon NF EN 13748-1. (matériau) | 17 | 3666.44 | 62329.480 |
| mt18zpt010m | m | Plinthe pour escalier en granito micrograin (inférieur ou égal à 6 mm), pour intérieurs, couleur Ivoire, d'une pièce à redents, pour marche en "L". (matériau) | 6.8 | 2077.03 | 14123.804 |
| mt18btl010gb | m² | Pièces de granito pour intérieur, usage normal, micrograin (inférieur ou égal à 6 mm), format nominal 33x33 cm, couleur Ivoire, avec un premier polissage en usine, pour polissage et rendu final brillant sur site, selon NF EN 13748-1. (matériau) | 1.05 | 1195.97 | 1255.769 |
| mt18rtl010gb | m | Plinthe en granito micrograin (inférieur ou égal à 6 mm) pour intérieur, couleur Ivoire, 33x7 cm, avec le bord rabaissé et un degré de polissage de 220. (matériau) | 2 | 365.9 | 731.800 |
| mt01ara010a | m³ | Sable avec granulométrie de 0 à 5 mm de diamètre, propre. (matériau) | 0.02 | 1602.58 | 32.052 |
| mo023 | h | Compagnon professionnel III/CP2 carreleur en revêtements de sols. (main-d'œuvre) | 5.517 | 731.39 | 4035.079 |
| mo061 | h | Ouvrier professionnel II/OP carreleur en revêtements de sols. (main-d'œuvre) | 5.517 | 546.7 | 3016.144 |
| % | % | Frais de chantier des unités d'ouvrage | 2 % | 88407.515 | 1768.150 |
|  |  | Coûts directs |  |  | 90175.665 |

Déchets:
- pose: mt09mor010c; facteur de déchet 0.0036
- pose: mt18ppt010fa; facteur de déchet 0.0123
- pose: mt18zpt010m; facteur de déchet 0.0123
- pose: mt18btl010gb; facteur de déchet 0.0188215
- pose: mt18rtl010gb; facteur de déchet 0.0123
- pose: mt01ara010a Sable avec granulométrie de 0 à 5 mm de diamètre, propre; facteur de déchet 0.003

## Ressources

**mt09mor010c** m³ Mortier de ciment CEM II/B-P 32,5 N type M-5
Données techniques: Coût énergétique 3724.000 MJ; Émission de CO2 323.000 kg; Code CED 17 01 01; Masse de l'élément 1900 kg; Volume 1.266667 m3

**mt18ppt010fa** U Marche préfabriquée en granito
Données techniques: Coût énergétique 45.994 MJ; Émission de CO2 4.260 kg; Code CED 17 01 07; Masse de l'élément 26.51 kg; Volume 0.021208 m3
Déchets:
- emballage: re170201 Bois. (composant de déchet); quantité 0.026 kg; Code CED 17 02 01; Masse de l'élément 1 kg; Volume 0.000909 m3
- emballage: re170203 Plastique. (composant de déchet); quantité 0.014 kg; Code CED 17 02 03; Masse de l'élément 1 kg; Volume 0.001667 m3

**mt18zpt010m** m Plinthe pour escalier en granito micrograin (inférieur ou égal à 6 mm)
Données techniques: Coût énergétique 18.187 MJ; Émission de CO2 1.130 kg; Code CED 17 01 07; Masse de l'élément 6.9 kg; Volume 0.00552 m3
Déchets:
- emballage: re170201 Bois; quantité 0.04 kg
- emballage: re170203 Plastique; quantité 0.021 kg

**mt18btl010gb** m² Pièces de granito pour intérieur
Données techniques: Coût énergétique 100.074 MJ; Émission de CO2 9.544 kg; Code CED 17 01 07; Masse de l'élément 59.5 kg; Volume 0.0476 m3
Déchets:
- emballage: re170201 Bois; quantité 0.042 kg
- emballage: re170203 Plastique; quantité 0.022 kg

**mt18rtl010gb** m Plinthe en granito micrograin (inférieur ou égal à 6 mm) pour intérieur
Données techniques: Coût énergétique 68.360 MJ; Émission de CO2 6.309 kg; Code CED 17 01 07; Masse de l'élément 39.27 kg; Volume 0.031416 m3
Déchets:
- emballage: re170201 Bois; quantité 0.04 kg
- emballage: re170203 Plastique; quantité 0.021 kg

**mt01ara010a** m³ Sable avec granulométrie de 0 à 5 mm de diamètre, propre
Données techniques: Coût énergétique 146.250 MJ; Émission de CO2 7.800 kg; Code CED 01 04 09; Masse de l'élément 1950 kg; Volume 1.21875 m3
