# Banc en bois pour vestiaire

- Propriété du fichier: CYPE Ingenieros S.A.
- Format: FIEBDC-3/2016
- Logiciel: Générateur de prix de la construction. CYPE Ingenieros, S.A.
- Date: 08/11/2024
- Zone géographique: Algérie
- Devise: DZD
- Coûts indirects: 3 %
- Frais généraux: 13 %
- Bénéfice: 6 %
- TVA: 19 %

## F Aménagements et finitions

### FZ Zones communes

#### FZV Vestiaires

**FZV030** U Banc en bois pour vestiaire.
Banc double pour vestiaire avec dossier, portemanteaux, rangement supérieur et range-chaussures, de 1000 mm de longueur, 780 mm de profondeur et 1810 mm de hauteur, constitué de deux sièges à trois planches, deux dossiers à une planche, deux portemanteaux à une planche avec trois portemanteaux métalliques, deux rangements supérieurs à une planche et deux range-chaussures à deux planches chacun, en bois de pin des Flandres vernis, de 90x20 mm de section, fixés à une structure tubulaire en acier, de 35x35 mm de section, peinte avec de la résine époxy/polyester couleur blanche. Comprend accessoires de montage. Totalement monté.
Inclut: Implantation. Montage et mise en place du banc.
Critère pour le métré: Nombre d'unités prévues, selon documentation graphique du Projet.
Critère pour le mémoire: On mesurera le nombre d'unités réellement mises en place selon les spécifications du Projet.

| Code | U | Désignation | Quantité | Prix | Montant |
|---|---|---|---|---|---|
| mt45bvg070a | U | Banc double pour vestiaire avec dossier, portemanteaux, rangement supérieur et range-chaussures, de 1000 mm de longueur, 780 mm de profondeur et 1810 mm de hauteur, constitué de deux sièges à trois planches, deux dossiers à une planche, deux portemanteaux à une planche avec trois portemanteaux métalliques, deux rangements supérieurs à une planche et deux range-chaussures à deux planches chacun, en bois de pin des Flandres vernis, de 90x20 mm de section, fixés à une structure tubulaire en acier, de 35x35 mm de section, peinte avec de la résine époxy/polyester couleur blanche, y compris accessoires de montage. (matériau) | 1 | 32000.73 | 32000.730 |
| mo011 | h | Compagnon professionnel III/CP2 monteur. (main-d'œuvre) | 0.386 | 719.99 | 277.916 |
| mo080 | h | Ouvrier professionnel II/OP monteur. (main-d'œuvre) | 0.386 | 523.78 | 202.179 |
| % | % | Frais de chantier des unités d'ouvrage | 2 % | 32480.825 | 649.617 |
|  |  | Coûts directs |  |  | 33130.442 |

## Ressources

**mt45bvg070a** U Banc double pour vestiaire avec dossier
Données techniques: Coût énergétique 1566.366 MJ; Émission de CO2 -10.944 kg
Déchets:
- emballage: re150101 Emballages en papier et en carton. (composant de déchet); quantité 0.522 kg; Code CED 15 01 01; Masse de l'élément 1 kg; Volume 0.001333 m3
