# Réparation des fissures dans la structure en maçonnerie de brique en terre cuite, avec du mortier

- Propriété du fichier: CYPE Ingenieros S.A.
- Format: FIEBDC-3/2016
- Logiciel: Générateur de prix de la construction. CYPE Ingenieros, S.A.
- Date: 31/10/2025
- Zone géographique: Algérie
- Devise: DZD
- Coûts indirects: 3 %
- Frais généraux: 13 %
- Bénéfice: 6 %
- TVA: 19 %

## G Structure et gros oeuvre

### GA Transformations et réparations

#### GAM Réparation de murs en brique

**GAM010** m² Réparation des fissures dans la structure en maçonnerie de brique en terre cuite, avec du mortier.
Réparation des fissures dans la structure en maçonnerie de brique en terre cuite via le scellement des joints et des fissures avec du mortier bâtard de ciment CEM II/A-P 32,5 R, de chaux et de sable; confectionné sur chantier.
Inclut: Nettoyage et préparation de la zone à traiter. Piquage et assainissement des éléments instables. Nettoyage des joints. Scellement des joints et des fissures avec du mortier. Retrait et stockage des décombres. Chargement manuel des décombres dans le camion ou la benne.
Critère pour le métré: Surface mesurée selon documentation graphique du Projet.
Critère pour le mémoire: On mesurera la surface réellement exécutée selon les spécifications du Projet.

| Code | U | Désignation | Quantité | Prix | Montant |
|---|---|---|---|---|---|
| mt09mor020a | m³ | Mortier bâtard de ciment CEM II/A-P 32,5 R, chaux et sable, type M-2,5, confectionné sur chantier avec 200 kg/m³ de ciment et une proportion en volume 1:2:10. (matériau) | 0.006 | 18292.43 | 109.755 |
| mo020 | h | Compagnon professionnel III/CP2 construction. (main-d'œuvre) | 0.42 | 731.39 | 307.184 |
| mo113 | h | Ouvrier d'exécution I/OE1 construction. (main-d'œuvre) | 0.42 | 526.74 | 221.231 |
| % | % | Frais de chantier des unités d'ouvrage | 2 % | 638.170 | 12.763 |
|  |  | Coûts directs |  |  | 650.933 |

Déchets:
- pose: mt09mor020a; facteur de déchet 0.0036

## Ressources

**mt09mor020a** m³ Mortier bâtard de ciment CEM II/A-P 32,5 R
Données techniques: Coût énergétique 3724.000 MJ; Émission de CO2 323.000 kg; Code CED 17 01 01; Masse de l'élément 1900 kg; Volume 1.266667 m3
