# Marche en tôle larmée

- Propriété du fichier: CYPE Ingenieros S.A.
- Format: FIEBDC-3/2016
- Logiciel: Générateur de prix de la construction. CYPE Ingenieros, S.A.
- Date: 07/11/2024
- Zone géographique: Algérie
- Devise: DZD
- Coûts indirects: 3 %
- Frais généraux: 13 %
- Bénéfice: 6 %
- TVA: 19 %

## G Structure et gros oeuvre

### GE Passerelles et escaliers

#### GEA Acier

**GEA040** m Marche en tôle larmée.
Marche de tôle larmée, type T, selon NF EN 10363, en acier galvanisé NF EN 10025 S235JR, de 3 mm d'épaisseur nominale et de 5 mm d'épaisseur totale, masse nominale 26 kg/m², développement 370 mm et 2 plis, avec assemblages soudés sur site.
Critère d'évaluation économique: Le prix comprend les soudures.
Inclut: Implantation. Mise en place et fixation des marches. Nettoyage final.
Critère pour le métré: Longueur mesurée selon documentation graphique du Projet.
Critère pour le mémoire: On mesurera la longueur réellement exécutée selon les spécifications du Projet.

| Code | U | Désignation | Quantité | Prix | Montant |
|---|---|---|---|---|---|
| mt07res010aap | m | Marche de tôle larmée, type T, selon NF EN 10363, en acier galvanisé NF EN 10025 S235JR, de 3 mm d'épaisseur nominale et de 5 mm d'épaisseur totale, masse nominale 26 kg/m², développement 370 mm et 2 plis. (matériau) | 1 | 4686.39 | 4686.390 |
| mq08sol020 | h | Équipement et éléments auxiliaires pour soudure électrique. (matériel) | 0.174 | 332.29 | 57.818 |
| mo047 | h | Compagnon professionnel III/CP2 charpentier métal. (main-d'œuvre) | 0.21 | 729.18 | 153.128 |
| mo094 | h | Ouvrier professionnel II/OP charpentier métal. (main-d'œuvre) | 0.21 | 544.71 | 114.389 |
| % | % | Frais de chantier des unités d'ouvrage | 2 % | 5011.725 | 100.235 |
|  |  | Coûts directs |  |  | 5111.960 |

Déchets:
- pose: mt07res010aap; facteur de déchet 0.0053

## Ressources

**mt07res010aap** m Marche de tôle larmée
Données techniques: Coût énergétique 251.524 MJ; Émission de CO2 25.613 kg; Code CED 17 04 05; Masse de l'élément 9.99 kg; Volume 0.004757 m3
Déchets:
- emballage: re170203 Plastique. (composant de déchet); quantité 0.008 kg; Code CED 17 02 03; Masse de l'élément 1 kg; Volume 0.001667 m3
